# Ducto geotérmico intercambiador de calor aire-tierra de polipropileno, modelo GEO "ALDER", de 200 mm de diámetro, enterrado, para acoplar a un sistema de ventilación

- Propiedad del archivo: CYPE INGENIEROS, S.A.
- Formato: FIEBDC-3/2002
- Ámbito geográfico: Chile
- Costes indirectos: 3.00 %
- Gastos generales: 13.00 %
- Beneficio industrial: 6.00 %
- IVA: 16.00 %

## I Instalaciones

### IS Salubridad

#### ISV Ductos de admisión y extracción para ventilación

**ISV500** m Ducto geotérmico intercambiador de calor aire-tierra de polipropileno, modelo GEO "ALDER", de 200 mm de diámetro, enterrado, para acoplar a un sistema de ventilación.
Incluye: Replanteo y trazado del ducto. Eliminación de las tierras sueltas del fondo de la excavación. Vaciado de la arena en el fondo de la zanja. Presentación de tubos, accesorios y piezas especiales. Montaje del conjunto. Ejecución del relleno envolvente.

| Código | Ud | Descripción | Rendimiento | Precio | Importe |
|---|---|---|---|---|---|
| mt01ara010 | m³ | Arena de 0 a 5 mm de diámetro. (material) | 0.149 | 11.69 | 1.74 |
| mt20cia010v | m | Tubo de polipropileno, modelo GEO "ALDER", de 200 mm de diámetro, color azul, interior con tratamiento bactericida, extremo abocardado y junta elástica, con el precio incrementado el 40% en concepto de accesorios y piezas especiales. (material) | 1.000 | 101.42 | 101.42 |
| mo006 | h | Maestro 1ª gasfitero. (mano de obra) | 0.267 | 7.01 | 1.87 |
| mo098 | h | Ayudante gasfitero. (mano de obra) | 0.133 | 4.77 | 0.63 |
| % | % | Costes directos complementarios | 2 % | 105.66 | 2.11 |
|  |  | Costes directos |  |  | 107.77 |
