# Puerta de vidrio templado transparente de 10 mm de espesor

- Propiedad del archivo: CYPE INGENIEROS, S.A.
- Formato: FIEBDC-3/2002
- Ámbito geográfico: Chile
- Costes indirectos: 3.00 %
- Gastos generales: 13.00 %
- Beneficio industrial: 6.00 %
- IVA: 19.00 %

## P Tabiques y closets

### PM Mamparas

#### PMM Modulares

**PMM020** Ud Puerta de vidrio templado transparente de 10 mm de espesor, de 2100x800 mm, perfiles verticales de aluminio con pilastra para ocultar el solape con la estructura de la mampara contigua; para mampara modular.
Suministro y colocación de puerta de vidrio templado transparente de 10 mm de espesor, de 2100x800 mm, perfiles verticales de aluminio con pilastra para ocultar el solape con la estructura de la mampara contigua, fijo superior de vidrio laminar de seguridad 5+5, perfilería vista superior de aluminio anodizado o lacado estándar; para mampara modular. Incluso parte proporcional de herrajes, remates y sellado de juntas.
Incluye: Replanteo y marcado de los puntos de fijación. Aplomado, nivelación y fijación de los perfiles. Colocación y fijación de la puerta. Tratamiento de las juntas de los módulos. Remate del perímetro del elemento, por las dos caras.
Criterio de medición de proyecto: Número de unidades previstas, según documentación gráfica de Proyecto.
Criterio de medición de obra: Se medirá el número de unidades realmente ejecutadas según especificaciones de Proyecto.

| Código | Ud | Descripción | Rendimiento | Precio | Importe |
|---|---|---|---|---|---|
| mt26mmd015g | Ud | Puerta de vidrio templado transparente de 10 mm de espesor, de 2100x800 mm, perfiles verticales de aluminio con pilastra para ocultar el solape con la estructura de la mampara contigua, fijo superior de vidrio laminar de seguridad 5+5, perfilería vista superior de aluminio anodizado o lacado estándar; incluso bisagras y cerradura con maneta. (material) | 1.000 | 794.24 | 794.24 |
| op00ato010 |  | Atornillador. | 1.000 | 0.00 | 0.00 |
| mo010 | h | Maestro 1ª montador. (mano de obra) | 0.556 | 6.50 | 3.61 |
| % | % | Costes directos complementarios | 2 % | 797.85 | 15.96 |
|  |  | Costes directos |  |  | 813.81 |
