# Estructura para puerta corredera de una hoja colocada en pared para revestir con afinado de mortero o yeso

- Propiedad del archivo: CYPE INGENIEROS, S.A.
- Formato: FIEBDC-3/2002
- Ámbito geográfico: Chile
- Costes indirectos: 3.00 %
- Gastos generales: 13.00 %
- Beneficio industrial: 6.00 %
- IVA: 19.00 %

## P Tabiques y closets

### PP Puertas interiores

#### PPM De madera

**PPM020** Ud Estructura para puerta corredera de una hoja colocada en pared para revestir con afinado de mortero o yeso, con un espesor total, incluido el acabado, de 9 cm, compuesta por un armazón metálico de plancha grecada, preparado para alojar una hoja de puerta de espesor máximo 4 cm, y una malla metálica.
Suministro y colocación de estructura para puerta corredera de una hoja colocada en pared para revestir con afinado de mortero o yeso, con un espesor total, incluido el acabado, de 9 cm, compuesta por un armazón metálico de plancha grecada, preparado para alojar una hoja de puerta de espesor máximo 4 cm, y una malla metálica, de mayor altura y anchura que el armazón, para mejorar la unión de la estructura a la pared. Totalmente montado.
Incluye: Montaje y colocación del armazón con los distanciadores en sus alojamientos. Nivelación y fijación a la pared con pelladas de mortero o yeso. Fijación sobre el piso mediante atornillado. Rejuntado. Colocación de la malla metálica. Fijación de la malla al armazón mediante clips.
Criterio de medición de proyecto: Número de unidades previstas, según documentación gráfica de Proyecto.
Criterio de medición de obra: Se medirá el número de unidades realmente ejecutadas según especificaciones de Proyecto.

| Código | Ud | Descripción | Rendimiento | Precio | Importe |
|---|---|---|---|---|---|
| mt22amy010aaa | Ud | Estructura para puerta corredera de una hoja colocada en pared para revestir con afinado de mortero o yeso, con un espesor total, incluido el acabado, de 9 cm, compuesta por un armazón metálico de plancha grecada, preparado para alojar una hoja de puerta de espesor máximo 4 cm, y una malla metálica, de mayor altura y anchura que el armazón, para mejorar la unión de la estructura a la pared. Incluso raíl, guiador inferior y accesorios. (material) | 1.000 | 167.78 | 167.78 |
| mo019 | h | Maestro 1ª construcción. (mano de obra) | 1.110 | 6.29 | 6.98 |
| mo075 | h | Ayudante construcción. (mano de obra) | 1.110 | 4.42 | 4.91 |
| % | % | Costes directos complementarios | 2 % | 179.67 | 3.59 |
|  |  | Costes directos |  |  | 183.26 |
