# Hoja de tabique interior de 25 cm de espesor de albañilería, de bloque de hormigón liviano con arcilla expandida, macizo, para revestir, 50x20x25 cm, recibida con mortero de cemento 1:5

- Propiedad del archivo: CYPE INGENIEROS, S.A.
- Formato: FIEBDC-3/2002
- Ámbito geográfico: Chile
- Costes indirectos: 3.00 %
- Gastos generales: 13.00 %
- Beneficio industrial: 6.00 %
- IVA: 19.00 %

## P Tabiques y closets

### PT Tabiques

#### PTZ Hoja para revestir

**PTZ020** m² Hoja de tabique interior de 25 cm de espesor de albañilería, de bloque de hormigón liviano con arcilla expandida, macizo, para revestir, 50x20x25 cm, recibida con mortero de cemento 1:5.
Formación de hoja de tabique interior de 25 cm de espesor de albañilería, de bloque de hormigón liviano con arcilla expandida, macizo, para revestir, 50x20x25 cm, recibida con mortero de cemento 1:5. Incluso parte proporcional de replanteo, nivelación y aplomado, mermas y roturas, enjarjes, mochetas, ejecución de encuentros y limpieza.
Incluye: Replanteo y trazado en la losa de los tabiques a realizar. Marcado en los pilares de los niveles de referencia general de planta y de nivel de piso terminado. Colocación y aplomado de miras de referencia. Tendido de hilos entre miras. Colocación de las piezas por hiladas a nivel. Realización de todos los trabajos necesarios para la resolución de los huecos. Encuentros de la albañilería con fachadas, pilares y tabiques. Encuentro de la albañilería con la losa superior. Limpieza del paramento.
Criterio de medición de proyecto: Superficie medida según documentación gráfica de Proyecto, sin duplicar esquinas ni encuentros, deduciendo los huecos de superficie mayor de 3 m².
Criterio de medición de obra: Se medirá la superficie realmente ejecutada según especificaciones de Proyecto, sin duplicar esquinas ni encuentros, deduciendo los huecos de superficie mayor de 3 m².

| Código | Ud | Descripción | Rendimiento | Precio | Importe |
|---|---|---|---|---|---|
| mt02bar010d | Ud | Bloque de hormigón liviano con arcilla expandida, macizo, para revestir, 50x20x25 cm, incluso parte proporcional de piezas especiales. (material) | 10.500 | 2.03 | 21.32 |
| mt09mor010d | m³ | Mortero de cemento CEM II/B-P 32,5 N tipo M-7,5, confeccionado en obra con 300 kg/m³ de cemento y una proporción en volumen 1/5. (material) | 0.018 | 125.40 | 2.26 |
| op00amo010 |  | Amoladora o radial. | 1.000 | 0.00 | 0.00 |
| mo020 | h | Maestro 1ª construcción en trabajos de albañilería. (mano de obra) | 0.523 | 6.29 | 3.29 |
| mo112 | h | Jornal construcción en trabajos de albañilería. (mano de obra) | 0.262 | 4.24 | 1.11 |
| % | % | Costes directos complementarios | 2 % | 27.98 | 0.56 |
|  |  | Costes directos |  |  | 28.54 |
