# Alicatado con baldosas cerámicas de gres porcelánico

- Propiedad del archivo: CYPE INGENIEROS, S.A.
- Formato: FIEBDC-3/2002
- Ámbito geográfico: Chile
- Costes indirectos: 0.03 %
- Gastos generales: 13.00 %
- Beneficio industrial: 6.00 %
- IVA: 19.00 %

## R Revestimientos

### RA Alicatados

#### RAG Cerámicos/Gres

**RAG033** m² Alicatado con baldosas cerámicas de gres porcelánico, estilo relieve "PORCELANATTO", capacidad de absorción de agua E<0,5%, 45x90 cm, colocadas sobre una superficie soporte de yeso o placas de escayola en paramento interior, mediante adhesivo cementoso, C1 T, con deslizamiento reducido y tiempo abierto ampliado T80 Especial Yeso "TAU CERÁMICA", sin junta (separación entre baldosas entre 1,5 y 3 mm); con cantoneras de PVC.
Suministro y colocación de alicatado con baldosas cerámicas de gres porcelánico, estilo relieve "PORCELANATTO", capacidad de absorción de agua E<0,5%, 45x90 cm, recibidas con adhesivo cementoso, C1 T, con deslizamiento reducido y tiempo abierto ampliado T80 Especial Yeso "TAU CERÁMICA", mediante la técnica de doble encolado, extendido sobre la superficie soporte con llana. Incluso parte proporcional de preparación de la superficie soporte de yeso o placas de escayola, replanteo, cortes, y juntas; rejuntado con mortero técnico superfino coloreado, C G2, Line-Fix Superfino "TAU CERÁMICA", para rejuntado de baldosas cerámicas, con junta de entre 1 y 5 mm; con cantoneras de PVC; acabado y limpieza final.
Incluye: Preparación de la superficie soporte. Aplicación de la imprimación. Replanteo de niveles y disposición de baldosas. Colocación de maestras o reglas. Preparación y aplicación del adhesivo. Formación de juntas de movimiento. Colocación de las baldosas. Ejecución de esquinas. Rejuntado de baldosas. Acabado y limpieza final.
Criterio de medición de proyecto: Superficie medida según documentación gráfica de Proyecto, deduciendo los huecos de superficie mayor de 3 m². No se ha incrementado la medición por roturas y recortes, ya que en la descomposición se ha considerado un 5% más de piezas.
Criterio de medición de obra: Se medirá la superficie realmente ejecutada según especificaciones de Proyecto, deduciendo los huecos de superficie mayor de 3 m².

| Código | Ud | Descripción | Rendimiento | Precio | Importe |
|---|---|---|---|---|---|
| mt09mtc030 | l | Imprimación acondicionadora de superficie soporte Sol-Prim "TAU CERÁMICA", para la posterior aplicación de adhesivos cementosos. (material) | 0.250 | 3.82 | 0.96 |
| mt09mtc010e | kg | Adhesivo cementoso, C1 T, con deslizamiento reducido y tiempo abierto ampliado T80 Especial Yeso, "TAU CERÁMICA", para la colocación en capa fina de pisos y revestimientos de material cerámico en interiores y exteriores, compuesto por cementos de alta resistencia y aditivos específicos, con propiedades tixotrópicas. (material) | 6.000 | 0.16 | 0.96 |
| mt19awa010 | m | Cantonera de PVC en esquinas alicatadas. (material) | 0.500 | 1.24 | 0.62 |
| mt18btt010b | m² | Baldosa cerámica de gres porcelánico, estilo relieve "PORCELANATTO", capacidad de absorción de agua E<0,5%, 45x90 cm. (material) | 1.050 | 32.04 | 33.64 |
| mt09mtc020g | kg | Mortero técnico superfino coloreado, C G2, Line-Fix Superfino "TAU CERÁMICA", para rejuntado de baldosas cerámicas, con junta de entre 1 y 5 mm, "TAU CERÁMICA". (material) | 0.500 | 0.71 | 0.36 |
| op00sie030 |  | Sierra de disco de diamante, para mesa de trabajo, de corte húmedo. | 1.000 | 0.00 | 0.00 |
| op00amo010 |  | Amoladora o radial. | 1.000 | 0.00 | 0.00 |
| op00tal010 |  | Taladro. | 1.000 | 0.00 | 0.00 |
| mo023 | h | Maestro 1ª alicatador. (mano de obra) | 0.367 | 6.29 | 2.31 |
| mo057 | h | Ayudante alicatador. (mano de obra) | 0.367 | 4.42 | 1.62 |
| % | % | Costes directos complementarios | 2 % | 40.47 | 0.81 |
|  |  | Costes directos |  |  | 41.28 |
