# Encalado tradicional con cal y silicona, sobre paramentos horizontales y verticales exteriores de mortero, piedra o ladrillo, limpieza previa del soporte, mano de fondo y dos manos de acabado

- Propiedad del archivo: CYPE INGENIEROS, S.A.
- Formato: FIEBDC-3/2002
- Ámbito geográfico: Chile
- Costes indirectos: 3.00 %
- Gastos generales: 13.00 %
- Beneficio industrial: 6.00 %
- IVA: 19.00 %

## R Revestimientos

### RF Pinturas en paramentos exteriores

#### RFA A la cal

**RFA010** m² Encalado tradicional con cal y silicona, sobre paramentos horizontales y verticales exteriores de mortero, piedra o ladrillo, limpieza previa del soporte, mano de fondo y dos manos de acabado.
Preparación y encalado de paramentos horizontales y verticales exteriores de mortero, piedra o ladrillo, con cal y silicona. Incluso parte proporcional de preparación y limpieza previa del soporte mediante cepillos o elementos adecuados, mano de fondo con cal apagada diluida hasta la impregnación de los poros de la superficie soporte y dos manos de acabado aplicadas con brocha o rodillo.
Incluye: Preparación y limpieza previa del soporte. Aplicación de una mano de fondo. Aplicación de dos manos de acabado.
Criterio de medición de proyecto: Superficie medida según documentación gráfica de Proyecto, con el mismo criterio que el soporte base.
Criterio de medición de obra: Se medirá la superficie realmente ejecutada según especificaciones de Proyecto, con el mismo criterio que el soporte base.

| Código | Ud | Descripción | Rendimiento | Precio | Importe |
|---|---|---|---|---|---|
| mt27tec010 | kg | Cal. (material) | 0.600 | 0.43 | 0.26 |
| mt27wav010 | kg | Silicona. (material) | 0.100 | 6.39 | 0.64 |
| op00tal020 |  | Taladro con batidora. | 1.000 | 0.00 | 0.00 |
| mo038 | h | Maestro 1ª pintor. (mano de obra) | 0.138 | 6.29 | 0.87 |
| % | % | Herramientas | 2 % | 1.77 | 0.04 |
|  |  | Costes directos |  |  | 1.81 |
