# Revestimiento de corcho, sobre paramento exterior

- Propiedad del archivo: CYPE INGENIEROS, S.A.
- Formato: FIEBDC-3/2002
- Ámbito geográfico: Chile
- Divisa: CHL
- Costes indirectos: 3.00 %
- Gastos generales: 13.00 %
- Beneficio industrial: 6.00 %
- IVA: 19.00 %

## R Revestimientos

### RK Pinturas, morteros y revestimientos para aislamiento térmico y acústico

#### RKC Revestimiento de corcho

**RKC010** m² Revestimiento de corcho, sobre paramento exterior.
Revestimiento de corcho de granulometría comprendida entre 0,1 y 1 mm, color a elegir, aplicado en dos manos, de 2 mm de espesor total, aplicado mecánicamente, previa aplicación de imprimación monocomponente, en emulsión acuosa, para uso en interiores o en exteriores, color gris, sobre paramento exterior de mortero.
Criterio de valoración económica: El precio incluye la protección de los elementos del entorno que puedan verse afectados durante los trabajos y la resolución de puntos singulares.
Incluye: Preparación de la superficie soporte. Aplicación de la imprimación. Preparación del revestimiento. Aplicación del revestimiento.
Criterio de medición de proyecto: Superficie medida según documentación gráfica de Proyecto, deduciendo el 50% de los huecos entre 2 y 4 m² y el 100% de los huecos mayores de 4 m², añadiendo a cambio, en estos últimos, la superficie de la parte interior del hueco, correspondiente al desarrollo de jambas y dinteles. En los huecos que no se deduzcan, o que se deduzcan parcialmente, están incluidos los trabajos de realizar la superficie interior del hueco.
Criterio de medición de obra: Se medirá la superficie realmente ejecutada según especificaciones de Proyecto, deduciendo el 50% de los huecos entre 2 y 4 m² y el 100% de los huecos mayores de 4 m², añadiendo a cambio, en estos últimos, la superficie de la parte interior del hueco, correspondiente al desarrollo de jambas y dinteles. En los huecos que no se deduzcan, o que se deduzcan parcialmente, están incluidos los trabajos de realizar la superficie interior del hueco.

| Código | Ud | Descripción | Rendimiento | Precio | Importe |
|---|---|---|---|---|---|
| mt28rso005b | kg | Imprimación monocomponente, en emulsión acuosa, para uso en interiores o en exteriores, color gris. (material) | 0.170 | 7370.24 | 1252.94 |
| mt28rso010b | kg | Revestimiento de corcho de granulometría comprendida entre 0,1 y 1 mm, para uso en exteriores, color a elegir, a base de corcho, resinas, siloxanos y polvo de diatomeas, conductividad térmica 0,086 W/(mK), densidad 920 kg/m³, transpirable, hidrorrepelente, de alta elasticidad, con efecto antimoho, con resistencia a los rayos UV, a las altas temperaturas y a la intemperie. (material) | 1.050 | 8054.90 | 8457.65 |
| mq06pym010 | h | Mezcladora-bombeadora para morteros y yesos proyectados, de 3 m³/h. (maquinaria) | 0.220 | 5446.57 | 1198.25 |
| op00tal020 |  | Taladro con batidora. | 1.000 | 0.00 | 0.00 |
| mo039 | h | Maestro 1ª revocador. (mano de obra) | 0.402 | 8327.21 | 3347.54 |
| mo111 | h | Jornal especializado revocador. (mano de obra) | 0.134 | 6193.60 | 829.94 |
| % | % | Herramientas | 2 % | 15086.32 | 301.73 |
|  |  | Costes directos |  |  | 15388.05 |
