# Sobrelosa de hormigón liviano

- Propiedad del archivo: CYPE INGENIEROS, S.A.
- Formato: FIEBDC-3/2002
- Ámbito geográfico: Chile
- Divisa: CHL
- Costes indirectos: 3.00 %
- Gastos generales: 13.00 %
- Beneficio industrial: 6.00 %
- IVA: 19.00 %

## R Revestimientos

### RS Pisos

#### RSB Sobrelosas y grandes recrecidos

**RSB015** m² Sobrelosa de hormigón liviano.
Sobrelosa, de 6 cm de espesor, de hormigón liviano, de resistencia a compresión 2,0 MPa y 690 kg/m³ de densidad, confeccionado en obra con arcilla expandida y cemento gris, acabado con capa de regularización de mortero de cemento, confeccionado en obra, dosificación 1:6 de 2 cm de espesor, platachada y limpia. Incluso banda de panel rígido de poliestireno expandido para la preparación de las juntas perimetrales de dilatación.
Incluye: Replanteo y marcado de niveles. Preparación de las juntas perimetrales de dilatación. Puesta en obra del hormigón. Formación de juntas de retracción. Vaciado, extendido y regleado del mortero de regularización. Curado del mortero.
Criterio de medición de proyecto: Superficie medida según documentación gráfica de Proyecto.
Criterio de medición de obra: Se medirá la superficie realmente ejecutada según especificaciones de Proyecto, sin deducir la superficie ocupada por los pilares situados dentro de su perímetro.

| Código | Ud | Descripción | Rendimiento | Precio | Importe |
|---|---|---|---|---|---|
| mt16pea020a | m² | Panel rígido de poliestireno expandido, mecanizado lateral recto, de 10 mm de espesor, resistencia térmica 0,25 m²K/W, conductividad térmica 0,036 W/(mK), para junta de proyecto. (material) | 0.050 | 1124.16 | 56.21 |
| mt01arl030b | m³ | Arcilla expandida, suministrada en sacos Big Bag. (material) | 0.063 | 80038.52 | 5042.43 |
| mt08cem000e | kg | Cemento gris en sacos. (material) | 12.000 | 100.14 | 1201.68 |
| mt08aaa010a | m³ | Agua. (material) | 0.003 | 919.27 | 2.76 |
| mt09mor010c | m³ | Mortero de cemento CEM II/B-P 32,5 N tipo M-5, confeccionado en obra con 250 kg/m³ de cemento y una proporción en volumen 1/6. (material) | 0.020 | 69317.40 | 1386.35 |
| mq06hor010 | h | Concretera eléctrica con una capacidad de amasado de 160 l. (maquinaria) | 0.038 | 2206.20 | 83.84 |
| mo020 | h | Maestro 1ª construcción. (mano de obra) | 0.250 | 8327.21 | 2081.80 |
| mo113 | h | Jornal construcción. (mano de obra) | 0.250 | 5997.35 | 1499.34 |
| % | % | Herramientas | 2 % | 11354.41 | 227.09 |
|  |  | Costes directos |  |  | 11581.50 |
