# Radier seco F126.es "KNAUF" Brío formada por placas de yeso con fibras Brío, de 18 mm de espesor total

- Propiedad del archivo: CYPE INGENIEROS, S.A.
- Formato: FIEBDC-3/2002
- Ámbito geográfico: Chile
- Divisa: CHL
- Costes indirectos: 3.00 %
- Gastos generales: 13.00 %
- Beneficio industrial: 6.00 %
- IVA: 19.00 %

## R Revestimientos

### RS Pisos

#### RSB Sobrelosas y grandes recrecidos

**RSB040** m² Radier seco F126.es "KNAUF" Brío formada por placas de yeso con fibras Brío, de 18 mm de espesor total.
Radier seco F126.es "KNAUF" Brío, sobre losa de hormigón debidamente nivelado (no incluido en este precio), formada por la placa simple Brío, de 18 mm de espesor total, apoyada sobre barrera de vapor formada por film de polietileno de 0,2 mm de espesor, previamente extendido sobre la losa. Incluso parte proporcional de banda perimetral, pegamento, tornillería e imprimación final de toda su superficie con Estrichgrund antes de aplicar sobre ella cualquiera de los revestimientos compatibles con el sistema.
Incluye: Colocación del film de polietileno. Colocación de la banda perimetral. Colocación de las placas. Tratamiento y acabado superficial.
Criterio de medición de proyecto: Superficie medida según documentación gráfica de Proyecto.
Criterio de medición de obra: Se medirá la superficie realmente ejecutada según especificaciones de Proyecto, sin deducir la superficie ocupada por los pilares situados dentro de su perímetro.

| Código | Ud | Descripción | Rendimiento | Precio | Importe |
|---|---|---|---|---|---|
| mt15mbv100 | m² | Barrera de vapor de polietileno, de 0,2 mm de espesor. (material) | 1.100 | 245.22 | 269.74 |
| mt12psk040b | m | Banda perimetral de lana de roca "KNAUF" de 12 mm de espesor y 100 mm de ancho. (material) | 1.000 | 2229.65 | 2229.65 |
| mt12psk010a | m² | Placa de yeso con fibra Brío "KNAUF" placa simple, de 18 mm de espesor. (material) | 1.000 | 18835.36 | 18835.36 |
| mt12pik030 | kg | Pegamento Brio "KNAUF". (material) | 0.040 | 11783.44 | 471.34 |
| mt12ptk020a | Ud | Tornillo especial Brío "KNAUF" 17 mm. (material) | 11.000 | 9.31 | 102.41 |
| mt12pik040b | kg | Imprimación Estrichgrund "KNAUF", para reducir la absorción y mejorar la adherencia. (material) | 0.050 | 308.78 | 15.44 |
| op00ato010 |  | Atornillador. | 1.000 | 0.00 | 0.00 |
| op00tal010 |  | Taladro. | 1.000 | 0.00 | 0.00 |
| op00sie010 |  | Sierra de calar. | 1.000 | 0.00 | 0.00 |
| mo053 | h | Maestro 1ª montador de prefabricados interiores. (mano de obra) | 0.345 | 5628.66 | 1941.89 |
| mo100 | h | Ayudante montador de mamparas y sistemas de placas. (mano de obra) | 0.345 | 4063.51 | 1401.91 |
| % | % | Herramientas | 2 % | 25267.74 | 505.35 |
|  |  | Costes directos |  |  | 25773.09 |
