# Solera seca F154.es "KNAUF" Aquapanel Floor formada por placas de cemento Aquapanel Floor MF, con capa de amortiguación de lana de roca, de 32 mm de espesor total

- Propiedad del archivo: CYPE INGENIEROS, S.A.
- Formato: FIEBDC-3/2002
- Ámbito geográfico: Chile
- Costes indirectos: 3.00 %
- Gastos generales: 13.00 %
- Beneficio industrial: 6.00 %
- IVA: 19.00 %

## R Revestimientos

### RS Pisos

#### RSB Sobrelosas y grandes recrecidos

**RSB040** m² Solera seca F154.es "KNAUF" Aquapanel Floor formada por placas de cemento Aquapanel Floor MF, con capa de amortiguación de lana de roca, de 32 mm de espesor total.
Suministro y colocación de solera seca F154.es "KNAUF" Aquapanel Floor, sobre losa de hormigón debidamente nivelado (no incluido en este precio), formada por el elemento compuesto Aquapanel Floor MF, placa de 22 + 11 mm de espesor, de 570x870 mm, con alma de cemento Portland con aditivos, con bordes machihembrados para el pegado y/o atornillado entre sí y con una lámina de lana de roca de 11 mm pegada a la base, apoyada sobre barrera de vapor formada por film de polietileno de 0,2 mm de espesor, previamente extendido sobre la losa. Incluso parte proporcional de banda perimetral, capa de nivelación con granulado base Aquapanel Floor, pegamento, tornillería e imprimación final de toda su superficie con Indoor antes de aplicar sobre ella cualquiera de los revestimientos compatibles con el sistema.
Incluye: Colocación del film de polietileno. Colocación de la banda perimetral. Colocación del granulado base. Colocación de las placas. Tratamiento y acabado superficial.
Criterio de medición de proyecto: Superficie medida según documentación gráfica de Proyecto.
Criterio de medición de obra: Se medirá la superficie realmente ejecutada según especificaciones de Proyecto, sin deducir la superficie ocupada por los pilares situados dentro de su perímetro.

| Código | Ud | Descripción | Rendimiento | Precio | Importe |
|---|---|---|---|---|---|
| mt18mva080 | m² | Film de polietileno de 0,2 mm de espesor, para uso como barrera de vapor. (material) | 1.100 | 0.29 | 0.32 |
| mt12psk040b | m | Banda perimetral de lana de roca "KNAUF" de 12 mm de espesor y 100 mm de ancho. (material) | 1.000 | 2.06 | 2.06 |
| mt12paf040 | l | Granulado base Aquapanel Floor "KNAUF". (material) | 10.000 | 0.95 | 9.50 |
| mt12paf010d | m² | Placa Aquapanel Floor MF "KNAUF" elemento compuesto, de 22 + 11 mm de espesor, 600x900 mm, con alma de cemento Portland con aditivos, con bordes machihembrados para el pegado y/o atornillado entre sí y con una lámina de lana de roca de 11 mm pegada a la base. (material) | 1.000 | 28.84 | 28.84 |
| mt12paf015 | Ud | Lengüeta de PVC, para unión de placas Aquapanel Floor "KNAUF". (material) | 7.000 | 0.10 | 0.70 |
| mt12paf030 | kg | Pegamento Aquapanel Floor "KNAUF". (material) | 0.070 | 15.57 | 1.09 |
| mt12pak080a | kg | Imprimación superficial Aquapanel Indoor "KNAUF". (material) | 0.200 | 4.00 | 0.80 |
| op00ato010 |  | Atornillador. | 1.000 | 0.00 | 0.00 |
| op00tal010 |  | Taladro. | 1.000 | 0.00 | 0.00 |
| op00sie010 |  | Sierra de calar. | 1.000 | 0.00 | 0.00 |
| mo053 | h | Maestro 1ª montador de prefabricados interiores. (mano de obra) | 0.428 | 7.36 | 3.15 |
| mo100 | h | Ayudante montador de mamparas y sistemas de placas. (mano de obra) | 0.428 | 5.24 | 2.24 |
| % | % | Costes directos complementarios | 2 % | 48.70 | 0.97 |
|  |  | Costes directos |  |  | 49.67 |
