# Guardapolvos liso de aluminio anodizado, de 100 mm de altura, color plata, fijado con clips a perfil soporte

- Propiedad del archivo: CYPE INGENIEROS, S.A.
- Formato: FIEBDC-3/2002
- Ámbito geográfico: Chile
- Costes indirectos: 3.00 %
- Gastos generales: 13.00 %
- Beneficio industrial: 6.00 %
- IVA: 19.00 %

## R Revestimientos

### RS Pisos

#### RSD Complementos para pisos

**RSD010** m Guardapolvos liso de aluminio anodizado, de 100 mm de altura, color plata, fijado con clips a perfil soporte.
Suministro y colocación de guardapolvos liso de aluminio anodizado, de 100 mm de altura, color plata, con espacio suficiente para alojamiento de cables, fijado con clips a perfil soporte. Incluso parte proporcional de preparación y regularización de la superficie soporte, cortes, resolución de esquinas, uniones y encuentros, y limpieza final.
Incluye: Limpieza y preparación de la superficie soporte. Replanteo. Corte del perfil soporte y del guardapolvos. Colocación y fijación del perfil soporte. Fijación del guardapolvos.
Criterio de medición de proyecto: Longitud medida según documentación gráfica de Proyecto, sin incluir huecos de puertas. No se ha incrementado la medición por roturas y recortes, ya que en la descomposición se ha considerado un 5% más de piezas.
Criterio de medición de obra: Se medirá la longitud realmente ejecutada según especificaciones de Proyecto.

| Código | Ud | Descripción | Rendimiento | Precio | Importe |
|---|---|---|---|---|---|
| mt18rpp050c | m | Guardapolvos liso de aluminio anodizado, de 100 mm de altura, color plata, con espacio suficiente para alojamiento de cables, incluso clips de fijación y parte proporcional de perfil soporte, accesorios de fijación del perfil soporte, y piezas para uniones, resolución de ángulos y terminaciones. (material) | 1.050 | 20.50 | 21.53 |
| mo023 | h | Maestro 1ª colocador de piso. (mano de obra) | 0.167 | 7.12 | 1.19 |
| % | % | Costes directos complementarios | 2 % | 22.72 | 0.45 |
|  |  | Costes directos |  |  | 23.17 |
