# Parquet mosaico lamparquet de tablillas de madera de jatoba de 250x50x10 mm, colocado con adhesivo a rompejuntas, con film de polietileno

- Propiedad del archivo: CYPE INGENIEROS, S.A.
- Formato: FIEBDC-3/2002
- Ámbito geográfico: Chile
- Divisa: CHL
- Costes indirectos: 3.00 %
- Gastos generales: 13.00 %
- Beneficio industrial: 6.00 %
- IVA: 19.00 %

## R Revestimientos

### RS Pisos

#### RSM De madera

**RSM030** m² Parquet mosaico lamparquet de tablillas de madera de jatoba de 250x50x10 mm, colocado con adhesivo a rompejuntas, con film de polietileno.
Parquet mosaico lamparquet, formado por tablillas de madera de jatoba, de 250x50x10 mm, adosadas unas a otras pero no unidas entre sí, colocadas con adhesivo a base de poliuretano a rompejuntas, y protegida la madera del piso del posible paso del agua en forma de vapor a través de la losa y de la aparición de condensaciones mediante film de polietileno de 0,2 mm. Incluso acuchillado, lijado, plastecido, aplicación de fondos y barnizado final con tres manos de barniz de poliuretano de dos componentes P-6/8.
Incluye: Colocación de la barrera de vapor. Vertido y extendido sobre el soporte del adhesivo. Colocación de las tablas de parquet. Limpieza del adhesivo sobrante. Acuchillado y lijado de la superficie. Plastecido y aplicación de fondos. Barnizado.
Criterio de medición de proyecto: Superficie útil, medida según documentación gráfica de Proyecto. No se ha incrementado la cubicación por roturas y recortes, ya que en la descomposición se ha considerado un 5% más de piezas.
Criterio de medición de obra: Se medirá la superficie realmente ejecutada según especificaciones de Proyecto.

| Código | Ud | Descripción | Rendimiento | Precio | Importe |
|---|---|---|---|---|---|
| mt15mbv100 | m² | Barrera de vapor de polietileno, de 0,2 mm de espesor. (material) | 1.100 | 245.22 | 269.74 |
| mt18mva040 | kg | Adhesivo de reacción de poliuretano, para pegado de madera. (material) | 1.100 | 2158.35 | 2374.19 |
| mt18mpm020e | m² | Tablilla de lamparquet, madera maciza de jatoba, 250x50x10 mm. (material) | 1.020 | 8348.22 | 8515.18 |
| mt27tmp010 | l | Barniz de poliuretano de dos componentes P-6/8. (material) | 0.900 | 6440.62 | 5796.56 |
| mq08war160 | h | Lijadora de aplicación en pisos de madera, equipada con rodillos para lija y sistema de aspiración. (maquinaria) | 0.151 | 2307.43 | 348.42 |
| op00cla010 |  | Clavadora neumática. | 1.000 | 0.00 | 0.00 |
| op00cep010 |  | Garlopa. | 1.000 | 0.00 | 0.00 |
| op00tro010 |  | Tronzador. | 1.000 | 0.00 | 0.00 |
| mo025 | h | Maestro 1ª instalador de pisos de madera. (mano de obra) | 0.977 | 5466.67 | 5340.94 |
| mo063 | h | Ayudante instalador de pavimentos de madera. (mano de obra) | 0.402 | 4063.51 | 1633.53 |
| % | % | Herramientas | 2 % | 24278.56 | 485.57 |
|  |  | Costes directos |  |  | 24764.13 |
