# Sistema de transferencia de cargas compuesto por una vaina de polipropileno reciclado

- Propiedad del archivo: CYPE INGENIEROS, S.A.
- Formato: FIEBDC-3/2002
- Ámbito geográfico: Chile
- Costes indirectos: 3.00 %
- Gastos generales: 13.00 %
- Beneficio industrial: 6.00 %
- IVA: 19.00 %

## R Revestimientos

### RS Suelos y pisos

#### RSN Continuos de hormigón

**RSN125** m Sistema de transferencia de cargas compuesto por una vaina de polipropileno reciclado, de 19 mm de diámetro y 225 mm de longitud, cuya base reutilizable se fija al moldaje y un pasador deslizante de acero, de sección circular, que se inserta en la vaina, colocado como junta de hormigonado o de hormigonado en piso continuo de hormigón.
Formación de junta de hormigonado o de hormigonado en piso continuo de hormigón, con sistema de transferencia de cargas compuesto por una vaina de polipropileno reciclado, de 19 mm de diámetro y 225 mm de longitud, cuya base reutilizable se fija al moldaje y un pasador deslizante de acero, de sección circular, que se inserta en la vaina, para su uso en juntas de hormigonado o de hormigonado y de dilatación en pisos continuos de hormigón. Incluso parte proporcional de replanteo y elementos de fijación al moldaje. Totalmente terminada y preparada para hormigonar.
Incluye: Replanteo y fijación de las bases al moldaje. Encaje de las vainas a las bases. Colocación de los pasadores dentro de las vainas, una vez hormigonada y desmoldada la junta.
Criterio de medición de proyecto: Longitud medida según documentación gráfica de Proyecto.
Criterio de medición de obra: Se medirá la longitud realmente ejecutada según especificaciones de Proyecto.

| Código | Ud | Descripción | Rendimiento | Precio | Importe |
|---|---|---|---|---|---|
| mt18wwe030ba | Ud | Sistema de transferencia de cargas compuesto por una vaina de polipropileno reciclado, de 19 mm de diámetro y 225 mm de longitud, cuya base reutilizable se fija al moldaje y un pasador deslizante de acero, de sección circular, que se inserta en la vaina, para su uso en juntas de hormigonado o de hormigonado y de dilatación en pisos continuos de hormigón. (material) | 1.330 | 1.54 | 2.05 |
| mo019 | h | Maestro 1ª construcción. (mano de obra) | 0.089 | 6.29 | 0.56 |
| mo111 | h | Jornal construcción. (mano de obra) | 0.089 | 4.24 | 0.38 |
| % | % | Costes directos complementarios | 2 % | 2.99 | 0.06 |
|  |  | Costes directos |  |  | 3.05 |
