# Sistema de transferencia de cargas

- Propiedad del archivo: CYPE INGENIEROS, S.A.
- Formato: FIEBDC-3/2002
- Ámbito geográfico: Chile
- Divisa: CHL
- Costes indirectos: 3.00 %
- Gastos generales: 13.00 %
- Beneficio industrial: 6.00 %
- IVA: 19.00 %

## R Revestimientos

### RS Pisos

#### RSN Juntas en pisos continuos de hormigón

**RSN125** m Sistema de transferencia de cargas, compuesto por una vaina de polipropileno reciclado, de 20x32 mm y 230 mm de longitud, cuya base reutilizable se fija al moldaje y un pasador deslizante de acero, de sección rectangular, que se inserta en la vaina, colocado como junta de construcción en piso continuo de hormigón.
Formación de junta de construcción en piso continuo de hormigón, con sistema de transferencia de cargas, compuesto por una vaina de polipropileno reciclado, de 20x32 mm y 230 mm de longitud, cuya base reutilizable se fija al moldaje y un pasador deslizante de acero, de sección rectangular, que se inserta en la vaina, para su uso en juntas de construcción y de dilatación en pisos continuos de hormigón. Incluso parte proporcional de replanteo y elementos de fijación al moldaje. Totalmente terminada y preparada para hormigonar.
Incluye: Replanteo y fijación de las bases al moldaje. Encaje de las vainas a las bases. Colocación de los pasadores dentro de las vainas, una vez hormigonada y desmoldada la junta.
Criterio de medición de proyecto: Longitud medida según documentación gráfica de Proyecto.
Criterio de medición de obra: Se medirá la longitud realmente ejecutada según especificaciones de Proyecto.

| Código | Ud | Descripción | Rendimiento | Precio | Importe |
|---|---|---|---|---|---|
| mt18wwe035a | Ud | Sistema de transferencia de cargas, compuesto por una vaina de polipropileno reciclado, de 20x32 mm y 230 mm de longitud, cuya base reutilizable se fija al moldaje y un pasador deslizante de acero, de sección rectangular, que se inserta en la vaina, para su uso en juntas de construcción y de dilatación en pisos continuos de hormigón. (material) | 3.660 | 1327.77 | 4859.64 |
| mo020 | h | Maestro 1ª construcción. (mano de obra) | 0.122 | 4856.40 | 592.48 |
| mo113 | h | Jornal construcción. (mano de obra) | 0.122 | 3431.79 | 418.68 |
| % | % | Herramientas | 2 % | 5870.80 | 117.42 |
|  |  | Costes directos |  |  | 5988.22 |
