# Guardapolvos de PVC para revestir, de 50 mm de altura, fijado con adhesivo

- Propiedad del archivo: CYPE INGENIEROS, S.A.
- Formato: FIEBDC-3/2002
- Ámbito geográfico: Chile
- Divisa: CHL
- Costes indirectos: 3.00 %
- Gastos generales: 13.00 %
- Beneficio industrial: 6.00 %
- IVA: 19.00 %

## R Revestimientos

### RS Pisos

#### RST Textiles (moquetas)

**RST100** m Guardapolvos de PVC para revestir, de 50 mm de altura, fijado con adhesivo.
Guardapolvos de PVC para revestir, de 50 mm de altura, color, con cinta adhesiva. Incluso parte proporcional de limpieza y preparación de la superficie soporte, replanteo y fijación del guardapolvos con adhesivo.
Incluye: Limpieza y preparación de la superficie soporte. Replanteo. Corte, colocación y fijación del guardapolvos.
Criterio de medición de proyecto: Longitud medida según documentación gráfica de Proyecto, sin incluir huecos de puertas. No se ha incrementado la cubicación por roturas y recortes, ya que en la descomposición se ha considerado un 5% más de piezas.
Criterio de medición de obra: Se medirá la longitud realmente ejecutada según especificaciones de Proyecto.

| Código | Ud | Descripción | Rendimiento | Precio | Importe |
|---|---|---|---|---|---|
| mt18dww010 | kg | Adhesivo de contacto a base de resina acrílica en dispersión acuosa, para piso de goma, caucho, linóleo, PVC, moqueta y textil. (material) | 0.050 | 2994.47 | 149.72 |
| mt18rpv060a | m | Guardapolvos de PVC para revestir, de 50 mm de altura, color, con cinta adhesiva, suministrado en tramos de 2,5 m de longitud. (material) | 1.050 | 745.38 | 782.65 |
| mo027 | h | Maestro1ª instalador de moquetas y revestimientos textiles. (mano de obra) | 0.057 | 5466.67 | 311.60 |
| % | % | Herramientas | 2 % | 1243.97 | 24.88 |
|  |  | Costes directos |  |  | 1268.85 |
