# Cielo falso continuo

- Propiedad del archivo: CYPE INGENIEROS, S.A.
- Formato: FIEBDC-3/2002
- Ámbito geográfico: Chile
- Costes indirectos: 3.00 %
- Gastos generales: 13.00 %
- Beneficio industrial: 6.00 %
- IVA: 19.00 %

## R Revestimientos

### RT Cielos falsos

#### RTC Continuos, de placas de yeso laminado

**RTC016** m² Cielo falso continuo, situado a una altura menor de 4 m, liso D113 "KNAUF" con estructura metálica (15+15+15+27), con resistencia al fuego EI 90, formado por tres placas de yeso laminado DF / - 1200 / longitud / 15 / borde afinado, cortafuego "KNAUF".
Suministro y montaje de cielo falso continuo, situado a una altura menor de 4 m, liso D113 "KNAUF" (15+15+15+27), con resistencia al fuego EI 90, formado por tres placas de yeso laminado DF / - 1200 / longitud / 15 / borde afinado, cortafuego "KNAUF" atornilladas a una estructura metálica de acero galvanizado de maestras primarias 60/27 mm separadas cada 1200 mm entre ejes y suspendidas de la losa o elemento soporte mediante anclajes directos cada 600 mm, y maestras secundarias fijadas perpendicularmente a los perfiles primarios mediante empalmes en cruz y colocadas con una modulación máxima de 400 mm entre ejes, incluso parte proporcional de fijaciones, tornillería, resolución del perímetro y puntos singulares, pasta de juntas, cinta de juntas y accesorios de montaje. Totalmente terminado y listo para imprimar y revestir.
Incluye: Replanteo de los ejes de la estructura metálica. Nivelación y fijación del perfil en U en el perímetro y colocación de la banda acústica de dilatación. Señalética de los puntos de anclaje a la losa o elemento soporte. Nivelación y suspensión de los perfiles primarios y secundarios de la estructura. Atornillado y colocación de las placas. Tratamiento de juntas.
Criterio de medición de proyecto: Superficie medida entre paramentos, según documentación gráfica de Proyecto, sin descontar huecos para instalaciones.
Criterio de medición de obra: Se medirá la superficie realmente ejecutada según especificaciones de Proyecto, sin deducir los huecos de superficie menor de 1 m².

| Código | Ud | Descripción | Rendimiento | Precio | Importe |
|---|---|---|---|---|---|
| mt12pfk012a | m | Perfil U 30/30 de lámina de acero galvanizado, sistemas "KNAUF", espesor 0,55 mm. (material) | 0.400 | 1.40 | 0.56 |
| mt12psg220 | Ud | Fijación compuesta por taco y tornillo 5x27. (material) | 3.000 | 0.06 | 0.18 |
| mt12pek020e | Ud | Anclaje directo de 125 mm para maestra 60/27, "KNAUF". (material) | 2.200 | 0.82 | 1.80 |
| mt12ptk010ab | Ud | Tornillo LN "KNAUF" 3,5x11. (material) | 4.400 | 0.04 | 0.18 |
| mt12pfk011a | m | Maestra 60/27 "KNAUF" de lámina de acero galvanizado. (material) | 3.800 | 1.60 | 6.08 |
| mt12pek020k | Ud | Conector para maestra 60/27, "KNAUF". (material) | 0.300 | 0.47 | 0.14 |
| mt12pek020a | Ud | Empalme en cruz, para maestra 60/27, "KNAUF". (material) | 3.500 | 1.59 | 5.57 |
| mt12ppk010h | m² | Placa de yeso laminado DF / - 1200 / longitud / 15 / borde afinado, cortafuego "KNAUF". (material) | 3.090 | 8.76 | 27.07 |
| mt12ptk010cd | Ud | Tornillo autoperforante TN "KNAUF" 3,5x25. (material) | 25.000 | 0.01 | 0.25 |
| mt12ptk010cg | Ud | Tornillo autoperforante TN "KNAUF" 3,5x45. (material) | 25.000 | 0.01 | 0.25 |
| mt12ptk010ch | Ud | Tornillo autoperforante TN "KNAUF" 3,9x55. (material) | 25.000 | 0.02 | 0.50 |
| mt12pck020b | m | Banda acústica de dilatación "KNAUF" de 50 mm de anchura. (material) | 0.400 | 0.27 | 0.11 |
| mt12pik020 | kg | Pasta Uniflott GLS "KNAUF". (material) | 0.800 | 1.54 | 1.23 |
| mt12pik010a | kg | Pasta de juntas Jointfiller 24 H "KNAUF". (material) | 0.900 | 1.31 | 1.18 |
| mt12pck010a | m | Cinta de juntas "KNAUF" de 50 mm de anchura. (material) | 0.450 | 0.04 | 0.02 |
| op00fre010 |  | Fresadora. | 1.000 | 0.00 | 0.00 |
| op00ato010 |  | Atornillador. | 1.000 | 0.00 | 0.00 |
| mo015 | h | Maestro 1ª montador de cielos falsos. (mano de obra) | 0.447 | 7.36 | 3.29 |
| mo082 | h | Ayudante montador de cielos falsos. (mano de obra) | 0.158 | 5.24 | 0.83 |
| % | % | Costes directos complementarios | 2 % | 49.24 | 0.98 |
|  |  | Costes directos |  |  | 50.22 |
