# Cielo falso continuo

- Propiedad del archivo: CYPE INGENIEROS, S.A.
- Formato: FIEBDC-3/2002
- Ámbito geográfico: Chile
- Costes indirectos: 3.00 %
- Gastos generales: 13.00 %
- Beneficio industrial: 6.00 %
- IVA: 19.00 %

## R Revestimientos

### RT Cielos falsos

#### RTC Continuos, de placas de yeso laminado

**RTC016** m² Cielo falso continuo, situado a una altura mayor o igual a 4 m, acústico D127.es "KNAUF" con estructura metálica (12,5+27+27), formado por una placa acústica Cleaneo FF con perforación continua circular aleatoria Plus 8/15/20 R "KNAUF" 12,5x1200xlongitud mm.
Suministro y montaje de cielo falso continuo, situado a una altura mayor o igual a 4 m, acústico D127.es "KNAUF" (12,5+27+27), formado por una placa acústica Cleaneo FF con perforación continua circular aleatoria Plus 8/15/20 R "KNAUF" 12,5x1200xlongitud mm, con un velo de fibra de vidrio en su dorso atornillada a una estructura metálica de acero galvanizado de maestras primarias 60/27 mm separadas cada 1000 mm entre ejes y suspendidas de la losa o elemento soporte mediante cuelgues combinados cada 900 mm, y maestras secundarias fijadas perpendicularmente a los perfiles primarios mediante caballetes y colocadas con una modulación máxima de 320 mm entre ejes, incluso parte proporcional de fijaciones, tornillería, resolución del perímetro y puntos singulares, pasta de juntas, cinta de juntas y accesorios de montaje. Totalmente terminado y listo para imprimar y revestir.
Incluye: Replanteo de los ejes de la estructura metálica. Señalética de los puntos de anclaje a la losa o elemento soporte. Nivelación y suspensión de los perfiles primarios y secundarios de la estructura. Atornillado y colocación de las placas. Tratamiento de juntas.
Criterio de medición de proyecto: Superficie medida entre paramentos, según documentación gráfica de Proyecto, sin descontar huecos para instalaciones.
Criterio de medición de obra: Se medirá la superficie realmente ejecutada según especificaciones de Proyecto, sin deducir los huecos de superficie menor de 1 m².

| Código | Ud | Descripción | Rendimiento | Precio | Importe |
|---|---|---|---|---|---|
| mt12psg220 | Ud | Fijación compuesta por taco y tornillo 5x27. (material) | 1.300 | 0.06 | 0.08 |
| mt12pek020g | Ud | Cuelgue combinado para maestra 60/27, "KNAUF". (material) | 1.300 | 0.76 | 0.99 |
| mt12pek030 | Ud | Varilla de cuelgue "KNAUF" de 100 cm. (material) | 1.300 | 0.43 | 0.56 |
| mt12pfk011a | m | Maestra 60/27 "KNAUF" de lámina de acero galvanizado. (material) | 4.300 | 1.60 | 6.88 |
| mt12pek020k | Ud | Conector para maestra 60/27, "KNAUF". (material) | 0.900 | 0.47 | 0.42 |
| mt12pek020c | Ud | Caballete para maestra 60/27, "KNAUF". (material) | 3.500 | 0.59 | 2.07 |
| mt12tck010cg | m² | Placa acústica Cleaneo FF con perforación continua circular aleatoria Plus 8/15/20 R "KNAUF" 12,5x1200xlongitud mm, con un velo de fibra de vidrio en su dorso. (material) | 1.030 | 23.15 | 23.84 |
| mt12ptk010ee | Ud | Tornillo SN "KNAUF" 3,5x30. (material) | 23.000 | 0.04 | 0.92 |
| mt12pik020 | kg | Pasta Uniflott GLS "KNAUF". (material) | 0.300 | 1.54 | 0.46 |
| mt12pik015 | kg | Pasta de agarre Perlfix "KNAUF". (material) | 0.100 | 0.60 | 0.06 |
| op00fre010 |  | Fresadora. | 1.000 | 0.00 | 0.00 |
| op00ato010 |  | Atornillador. | 1.000 | 0.00 | 0.00 |
| mo015 | h | Maestro 1ª montador de cielos falsos. (mano de obra) | 0.382 | 7.36 | 2.81 |
| mo082 | h | Ayudante montador de cielos falsos. (mano de obra) | 0.140 | 5.24 | 0.73 |
| % | % | Costes directos complementarios | 2 % | 39.82 | 0.80 |
|  |  | Costes directos |  |  | 40.62 |
