# Ángulo convexo de escayola para moldura con escalón múltiple, de 3x4 cm, para solución perimetral de techo

- Propiedad del archivo: CYPE INGENIEROS, S.A.
- Formato: FIEBDC-3/2002
- Ámbito geográfico: Chile
- Costes indirectos: 3.00 %
- Gastos generales: 13.00 %
- Beneficio industrial: 6.00 %
- IVA: 19.00 %

## R Revestimientos

### RT Cielos falsos

#### RTP Prefabricados de escayola

**RTP011** Ud Ángulo convexo de escayola para moldura con escalón múltiple, de 3x4 cm, para solución perimetral de techo.
Suministro y colocación de ángulo convexo de escayola para moldura con escalón múltiple, de 3x4 cm, para solución perimetral de techo, recibido con cola para escayola. Incluso parte proporcional de corte, accesorios de fijación y repaso de juntas.
Incluye: Replanteo de la pieza. Humectación de la base de fijación. Extendido de la cola. Colocación y rejuntado de la pieza. Repaso de encuentros entre piezas.
Criterio de medición de proyecto: Número de unidades previstas, según documentación gráfica de Proyecto.
Criterio de medición de obra: Se medirá el número de unidades realmente colocadas según especificaciones de Proyecto.

| Código | Ud | Descripción | Rendimiento | Precio | Importe |
|---|---|---|---|---|---|
| mt12rea016b | Ud | Ángulo convexo de escayola para moldura con escalón múltiple, de 3x4 cm. (material) | 1.000 | 2.62 | 2.62 |
| mt09eyc030 | kg | Cola para escayola. (material) | 0.200 | 0.28 | 0.06 |
| mo035 | h | Maestro 1ª escayolista. (mano de obra) | 0.178 | 7.12 | 1.27 |
| % | % | Costes directos complementarios | 2 % | 3.95 | 0.08 |
|  |  | Costes directos |  |  | 4.03 |
