# Escuadra de escayola, de 15x15 cm, para moldura de 1,65x3,5x101 cm, para decoración de techo o pared

- Propiedad del archivo: CYPE INGENIEROS, S.A.
- Formato: FIEBDC-3/2002
- Ámbito geográfico: Chile
- Costes indirectos: 3.00 %
- Gastos generales: 13.00 %
- Beneficio industrial: 6.00 %
- IVA: 19.00 %

## R Revestimientos

### RT Cielos falsos

#### RTP Prefabricados de escayola

**RTP231** Ud Escuadra de escayola, de 15x15 cm, para moldura de 1,65x3,5x101 cm, para decoración de techo o pared.
Suministro y colocación de escuadra de escayola, de 15x15 cm, para moldura de 1,65x3,5x101 cm, para decoración de techo o pared, recibida con cola para escayola. Incluso parte proporcional de corte, accesorios de fijación y repaso de juntas.
Incluye: Replanteo de la pieza. Humectación de la base de fijación. Extendido de la cola. Colocación y rejuntado de la pieza. Repaso de encuentros entre piezas.
Criterio de medición de proyecto: Número de unidades previstas, según documentación gráfica de Proyecto.
Criterio de medición de obra: Se medirá el número de unidades realmente colocadas según especificaciones de Proyecto.

| Código | Ud | Descripción | Rendimiento | Precio | Importe |
|---|---|---|---|---|---|
| mt12rea155abac | Ud | Escuadra de escayola, de 15x15 cm, para moldura de 1,65x3,5x101 cm. (material) | 1.000 | 4.38 | 4.38 |
| mt09eyc030 | kg | Cola para escayola. (material) | 0.020 | 0.28 | 0.01 |
| mo035 | h | Maestro 1ª escayolista. (mano de obra) | 0.111 | 7.12 | 0.79 |
| % | % | Costes directos complementarios | 2 % | 5.18 | 0.10 |
|  |  | Costes directos |  |  | 5.28 |
