# Complemento para librería de escayola

- Propiedad del archivo: CYPE INGENIEROS, S.A.
- Formato: FIEBDC-3/2002
- Ámbito geográfico: Chile
- Divisa: CHL
- Costes indirectos: 3.00 %
- Gastos generales: 13.00 %
- Beneficio industrial: 6.00 %
- IVA: 19.00 %

## R Revestimientos

### RT Cielos falsos en interiores

#### RTP Prefabricados de escayola

**RTP245** Ud Complemento para librería de escayola.
Capitel para cornisa de escayola, de 11,5x11,5x21,3 cm, para formación de librería, recibido con cola para escayola. Incluso accesorios de fijación.
Incluye: Replanteo de la pieza. Humectación de las bases de fijación. Extendido de la cola. Colocación y rejuntado de la pieza. Repaso de encuentros entre piezas.
Criterio de medición de proyecto: Número de unidades previstas, según documentación gráfica de Proyecto.
Criterio de medición de obra: Se medirá el número de unidades realmente colocadas según especificaciones de Proyecto.

| Código | Ud | Descripción | Rendimiento | Precio | Importe |
|---|---|---|---|---|---|
| mt12rea180a | Ud | Capitel para cornisa de escayola, de 11,5x11,5x21,3 cm, para formación de librería. (material) | 1.050 | 2595.21 | 2724.97 |
| mt09eyc030 | kg | Cola para escayola. (material) | 0.050 | 210.42 | 10.52 |
| mo035 | h | Maestro 1ª escayolista. (mano de obra) | 0.239 | 8327.21 | 1990.20 |
| % | % | Herramientas | 2 % | 4725.69 | 94.51 |
|  |  | Costes directos |  |  | 4820.20 |
