# Pilastra alargadera, de escayola, de 101,4x20x5,1 cm, para adosar a pared

- Propiedad del archivo: CYPE INGENIEROS, S.A.
- Formato: FIEBDC-3/2002
- Ámbito geográfico: Chile
- Costes indirectos: 3.00 %
- Gastos generales: 13.00 %
- Beneficio industrial: 6.00 %
- IVA: 19.00 %

## R Revestimientos

### RT Cielos falsos

#### RTP Prefabricados de escayola

**RTP270** Ud Pilastra alargadera, de escayola, de 101,4x20x5,1 cm, para adosar a pared.
Suministro y colocación de pilastra alargadera, de escayola, de 101,4x20x5,1 cm, para adosar a pared, recibida con cola para escayola. Incluso parte proporcional de corte, accesorios de fijación y repaso de juntas.
Incluye: Replanteo de la pieza. Humectación de la base de fijación. Extendido de la cola. Colocación y rejuntado de la pieza.
Criterio de medición de proyecto: Número de unidades previstas, según documentación gráfica de Proyecto.
Criterio de medición de obra: Se medirá el número de unidades realmente colocadas según especificaciones de Proyecto.

| Código | Ud | Descripción | Rendimiento | Precio | Importe |
|---|---|---|---|---|---|
| mt12rea234a | Ud | Pilastra alargadera, de escayola, de 101,4x20x5,1 cm, para adosar a pared. (material) | 1.000 | 10.44 | 10.44 |
| mt09eyc030 | kg | Cola para escayola. (material) | 0.450 | 0.28 | 0.13 |
| mo035 | h | Maestro 1ª escayolista. (mano de obra) | 0.267 | 7.12 | 1.90 |
| % | % | Costes directos complementarios | 2 % | 12.47 | 0.25 |
|  |  | Costes directos |  |  | 12.72 |
