# Columna jónica con fuste redondo y liso, de escayola, de 151,9 cm de altura total, base de 25,6x25,6 cm, fuste de 18 cm de diámetro y capitel de 23x23 cm

- Propiedad del archivo: CYPE INGENIEROS, S.A.
- Formato: FIEBDC-3/2002
- Ámbito geográfico: Chile
- Costes indirectos: 3.00 %
- Gastos generales: 13.00 %
- Beneficio industrial: 6.00 %
- IVA: 19.00 %

## R Revestimientos

### RT Cielos falsos

#### RTP Prefabricados de escayola

**RTP310** Ud Columna jónica con fuste redondo y liso, de escayola, de 151,9 cm de altura total, base de 25,6x25,6 cm, fuste de 18 cm de diámetro y capitel de 23x23 cm.
Suministro y colocación de columna jónica con fuste redondo y liso, de escayola, de 151,9 cm de altura total, base de 25,6x25,6 cm, fuste de 18 cm de diámetro y capitel de 23x23 cm, recibida con cola para escayola. Incluso parte proporcional de corte, accesorios de fijación y repaso de juntas.
Incluye: Replanteo de la pieza. Humectación de la base de fijación. Extendido de la cola. Colocación y rejuntado de la pieza.
Criterio de medición de proyecto: Número de unidades previstas, según documentación gráfica de Proyecto.
Criterio de medición de obra: Se medirá el número de unidades realmente colocadas según especificaciones de Proyecto.

| Código | Ud | Descripción | Rendimiento | Precio | Importe |
|---|---|---|---|---|---|
| mt12rea275dcc | Ud | Columna jónica con fuste redondo y liso, de escayola, de 151,9 cm de altura total, base de 25,6x25,6 cm, fuste de 18 cm de diámetro y capitel de 23x23 cm. (material) | 1.000 | 97.56 | 97.56 |
| mt09eyc030 | kg | Cola para escayola. (material) | 0.140 | 0.28 | 0.04 |
| mo035 | h | Maestro 1ª escayolista. (mano de obra) | 0.178 | 7.12 | 1.27 |
| % | % | Costes directos complementarios | 2 % | 98.87 | 1.98 |
|  |  | Costes directos |  |  | 100.85 |
