# Columna de escayola de gran tamaño compuesta por base de 31x72x72 cm, fuste de 51,4 cm de diámetro y 196 cm de altura y capitel de 75,5x92x92 cm

- Propiedad del archivo: CYPE INGENIEROS, S.A.
- Formato: FIEBDC-3/2002
- Ámbito geográfico: Chile
- Costes indirectos: 3.00 %
- Gastos generales: 13.00 %
- Beneficio industrial: 6.00 %
- IVA: 19.00 %

## R Revestimientos

### RT Cielos falsos

#### RTP Prefabricados de escayola

**RTP310** Ud Columna de escayola de gran tamaño compuesta por base de 31x72x72 cm, fuste de 51,4 cm de diámetro y 196 cm de altura y capitel de 75,5x92x92 cm.
Suministro y colocación de columna de escayola de gran tamaño compuesta por base de 31x72x72 cm, fuste de 51,4 cm de diámetro y 196 cm de altura y capitel de 75,5x92x92 cm, recibida con cola para escayola. Incluso parte proporcional de corte, accesorios de fijación y repaso de juntas.
Incluye: Replanteo de la pieza. Humectación de la base de fijación. Extendido de la cola. Colocación y rejuntado de la pieza.
Criterio de medición de proyecto: Número de unidades previstas, según documentación gráfica de Proyecto.
Criterio de medición de obra: Se medirá el número de unidades realmente colocadas según especificaciones de Proyecto.

| Código | Ud | Descripción | Rendimiento | Precio | Importe |
|---|---|---|---|---|---|
| mt12rea280a | Ud | Base para columna, de escayola, de 31x72x72 cm. (material) | 1.000 | 67.01 | 67.01 |
| mt12rea281a | Ud | Fuste para columna, de escayola, de 51,4 cm de diámetro y 196 cm de altura. (material) | 1.000 | 156.11 | 156.11 |
| mt12rea282a | Ud | Capitel para columna, de escayola, de 75,5x92x92 cm. (material) | 1.000 | 421.14 | 421.14 |
| mt09eyc030 | kg | Cola para escayola. (material) | 1.280 | 0.28 | 0.36 |
| mo035 | h | Maestro 1ª escayolista. (mano de obra) | 0.311 | 7.12 | 2.21 |
| % | % | Costes directos complementarios | 2 % | 646.83 | 12.94 |
|  |  | Costes directos |  |  | 659.77 |
