# Espejo de luna de color de 5 mm de espesor, acabado biselado, fijado mecánicamente al paramento

- Propiedad del archivo: CYPE INGENIEROS, S.A.
- Formato: FIEBDC-3/2002
- Ámbito geográfico: Chile
- Divisa: CHL
- Costes indirectos: 3.00 %
- Gastos generales: 13.00 %
- Beneficio industrial: 6.00 %
- IVA: 19.00 %

## R Revestimientos

### RV Vidrios

#### RVE Planos: espejos

**RVE010** m² Espejo de luna de color de 5 mm de espesor, acabado biselado, fijado mecánicamente al paramento.
Suministro y colocación de espejo de luna de color de 5 mm de espesor, con pintura de protección, color plata, por su cara posterior, fijado mecánicamente al paramento. Incluso canteado perimetral, biselado perimetral, taladros, tornillos y grapas de sujeción.
Incluye: Limpieza y preparación del soporte. Replanteo de los puntos de fijación. Colocación de las fijaciones en el paramento. Colocación del espejo. Limpieza final.
Criterio de medición de proyecto: Superficie medida según documentación gráfica de Proyecto.
Criterio de medición de obra: Se medirá la superficie realmente ejecutada según especificaciones de Proyecto.

| Código | Ud | Descripción | Rendimiento | Precio | Importe |
|---|---|---|---|---|---|
| mt21vsj020d | m² | Espejo color bronce, 5 mm. (material) | 1.005 | 39077.05 | 39272.44 |
| mt21vva030 | m | Canteado de espejo. (material) | 4.000 | 1499.20 | 5996.80 |
| mt21vva031 | m | Biselado de espejo. (material) | 4.000 | 2353.10 | 9412.40 |
| mt21vva032 | Ud | Taladro para espejo, D<10 mm, tornillo y grapa de sujeción. (material) | 4.000 | 482.35 | 1929.40 |
| mo055 | h | Maestro 1ª cristalero. (mano de obra) | 0.770 | 5244.02 | 4037.90 |
| % | % | Herramientas | 2 % | 60648.94 | 1212.98 |
|  |  | Costes directos |  |  | 61861.92 |
