# Escalera de acceso, con pasamanos

- Propiedad del archivo: CYPE INGENIEROS, S.A.
- Formato: FIEBDC-3/2002
- Ámbito geográfico: Chile
- Divisa: CHL
- Costes indirectos: 3.00 %
- Gastos generales: 13.00 %
- Beneficio industrial: 6.00 %
- IVA: 19.00 %

## U Urbanización interior del lote

### UP Piscinas

#### UPE Equipamiento exterior

**UPE010** Ud Escalera de acceso, con pasamanos.
Escalera de acceso para piscina, de tubo de 43 mm de diámetro, con 4 peldaños y pasamanos simétrico, de acero inoxidable AISI 304L, acabado pulido brillante, fijada con anclajes dotados de mecanismo para conexión equipotencial. Incluso replanteo, anclajes, topes, embellecedores, juntas, tacos y tornillos.
Incluye: Colocación y fijación de accesorios y piezas especiales.
Criterio de medición de proyecto: Número de unidades previstas, según documentación gráfica de Proyecto.
Criterio de medición de obra: Se medirá el número de unidades realmente ejecutadas según especificaciones de Proyecto.

| Código | Ud | Descripción | Rendimiento | Precio | Importe |
|---|---|---|---|---|---|
| mt47pep010e | Ud | Escalera de acceso para piscina, de tubo de 43 mm de diámetro, con 4 peldaños y pasamanos simétrico, de acero inoxidable AISI 304L, acabado pulido brillante, con anclajes dotados de mecanismo para conexión equipotencial, topes, embellecedores, juntas, tacos y tornillos. (material) | 1.000 | 312192.81 | 312192.81 |
| mt09moe040 | Ud | Mortero expansivo. (material) | 2.000 | 2115.72 | 4231.44 |
| mo041 | h | Maestro 1ª construcción de obra civil. (mano de obra) | 2.273 | 8324.16 | 18920.82 |
| mo087 | h | Ayudante construcción de obra civil. (mano de obra) | 2.273 | 6222.52 | 14143.79 |
| % | % | Herramientas | 2 % | 349488.86 | 6989.78 |
|  |  | Costes directos |  |  | 356478.64 |
