# Escalera con pasamanos de acero inoxidable en piscinas

- Propiedad del archivo: CYPE INGENIEROS, S.A.
- Formato: FIEBDC-3/2002
- Ámbito geográfico: Chile
- Costes indirectos: 3.00 %
- Gastos generales: 13.00 %
- Beneficio industrial: 6.00 %
- IVA: 19.00 %

## U Urbanización interior del lote

### UP Piscinas

#### UPE Equipamientos

**UPE010** Ud Escalera con pasamanos de acero inoxidable en piscinas.
Suministro y colocación de escalera para salida de piscina realizada con tubo de 43 mm de diámetro de acero inoxidable AISI-304 acabado pulido brillante, con 5 peldaños estampados antideslizantes y pasamanos asimétrico, pletinas de fijación, juntas elásticas, tacos de anclaje, tornillos y embellecedores. Incluso parte proporcional de conexión a toma de tierra independiente con plancha de acero galvanizado, cable de cobre de 35 mm², uniones mediante soldadura aluminotérmica, registro de comprobación y puente de prueba. Totalmente montada y comprobada.
Incluye: Montaje del punto de puesta a tierra. Colocación y fijación de accesorios y piezas especiales.
Criterio de medición de proyecto: Número de unidades previstas, según documentación gráfica de Proyecto.
Criterio de medición de obra: Se medirá el número de unidades realmente ejecutadas según especificaciones de Proyecto.

| Código | Ud | Descripción | Rendimiento | Precio | Importe |
|---|---|---|---|---|---|
| mt35ttc010b | m | Conductor de cobre desnudo, de 35 mm². (material) | 6.000 | 3.30 | 19.80 |
| mt35tte030a | Ud | Plancha de acero galvanizado para toma de tierra, de 500x500x3 mm, con borne de unión. (material) | 1.000 | 38.22 | 38.22 |
| mt47pep010h | Ud | Escalera para salida de piscina realizada con tubo de 43 mm de diámetro de acero inoxidable AISI-304, acabado pulido brillante, con 5 peldaños y pasamanos asimétrico, incluso pletinas de fijación, juntas elásticas, tacos de anclaje, tornillos y embellecedores. (material) | 1.000 | 219.89 | 219.89 |
| mt09moe040 | Ud | Mortero expansivo. (material) | 2.000 | 2.84 | 5.68 |
| mt35www020 | Ud | Material auxiliar para instalaciones de toma de tierra. (material) | 2.000 | 1.35 | 2.70 |
| mo003 | h | Maestro 1ª electricista. (mano de obra) | 1.326 | 7.36 | 9.76 |
| mo102 | h | Ayudante electricista. (mano de obra) | 1.326 | 5.23 | 6.93 |
| mo041 | h | Maestro 1ª construcción de obra civil. (mano de obra) | 2.210 | 7.12 | 15.74 |
| mo087 | h | Ayudante construcción de obra civil. (mano de obra) | 2.210 | 5.24 | 11.58 |
| % | % | Costes directos complementarios | 2 % | 330.30 | 6.61 |
|  |  | Costes directos |  |  | 336.91 |
