# Estabilización de explanada "en sitio"

- Propiedad del archivo: CYPE INGENIEROS, S.A.
- Formato: FIEBDC-3/2002
- Ámbito geográfico: Chile
- Costes indirectos: 3.00 %
- Gastos generales: 13.00 %
- Beneficio industrial: 6.00 %
- IVA: 16.00 %

## U Urbanización interior del lote

### UX Veredas y pisos

#### UXE Explanadas, caminos y senderos

**UXE020** m³ Estabilización de explanada "en sitio", vertiendo una lechada de cemento CEM II / A-L 32,5 N, para conseguir un suelo estabilizado tipo SEST-2 conforme a los requisitos expuestos en el artículo 512 del PG-3.
Incluye: Preparación de la superficie. Escarificación del suelo. Preparación de la lechada. Distribución de la lechada. Ejecución de la mezcla con el suelo. Compactación. Refino de la superficie. Ejecución de las juntas. Curado.

| Código | Ud | Descripción | Rendimiento | Precio | Importe |
|---|---|---|---|---|---|
| mt08aaa010a | m³ | Agua. (material) | 0.050 | 1.01 | 0.05 |
| mt08cet020e | t | Cemento CEM II / A-L 32,5 N, a granel. (material) | 0.061 | 78.86 | 4.81 |
| mq01pao010a | h | Pala cargadora sobre cadenas, de 80 CV/1,2 m³, equipada con escarificadora. (maquinaria) | 0.121 | 33.50 | 4.05 |
| mq01mot010a | h | Motoniveladora de 135 CV. (maquinaria) | 0.015 | 56.77 | 0.85 |
| mq02rov010b | h | Compactador monocilíndrico vibrante autopropulsado, de 15 t, de 170,95 CV. (maquinaria) | 0.028 | 53.99 | 1.51 |
| mq02cia010 | h | Camión cisterna equipado para riego, de 8 m³ de capacidad. (maquinaria) | 0.035 | 34.62 | 1.21 |
| mo082 | h | Ayudante construcción de obra civil. (mano de obra) | 0.089 | 4.77 | 0.42 |
| % | % | Costes directos complementarios | 2 % | 12.90 | 0.26 |
|  |  | Costes directos |  |  | 13.16 |
