# Complemento del sistema de pavimentación exterior CIVIS'AGORA "TAU CERÁMICA"

- Propiedad del archivo: CYPE INGENIEROS, S.A.
- Formato: FIEBDC-3/2002
- Ámbito geográfico: Chile
- Costes indirectos: 3.00 %
- Gastos generales: 13.00 %
- Beneficio industrial: 6.00 %
- IVA: 19.00 %

## U Urbanización interior del lote

### UX Veredas y pisos

#### UXG Cerámicos/gres

**UXG110** Ud Complemento del sistema de pavimentación exterior CIVIS'AGORA "TAU CERÁMICA", para tapa de cámara de inspección para acometida, de 40x40 cm, formada por bastidor de acero galvanizado con integración de una baldosa de gres porcelánico serie CIVIS'AGORA "TAU CERÁMICA", color a elegir, de 40x40 cm y 15 mm de espesor, todo ello recibido con adhesivo cementoso mejorado, C2 FTE S1, con tiempo abierto ampliado T500 Rapid "TAU CERÁMICA", rejuntado con mortero técnico coloreado, C G2, Line-Fix "TAU CERÁMICA", para rejuntado de baldosas cerámicas, con junta de entre 3 y 15 mm y limpieza final con limpiador químico Desin-Cer "TAU CERÁMICA".
Suministro y colocación de complemento del sistema de pavimentación exterior CIVIS'AGORA "TAU CERÁMICA", para tapa de cámara de inspección para acometida, de 40x40 cm, formada por bastidor de acero galvanizado con integración de una baldosa de gres porcelánico serie CIVIS'AGORA "TAU CERÁMICA", color a elegir, de 40x40 cm y 15 mm de espesor, todo ello recibido con adhesivo cementoso mejorado, C2 FTE S1, con tiempo abierto ampliado T500 Rapid "TAU CERÁMICA", rejuntado con mortero técnico coloreado, C G2, Line-Fix "TAU CERÁMICA", para rejuntado de baldosas cerámicas, con junta de entre 3 y 15 mm y limpieza final con limpiador químico Desin-Cer "TAU CERÁMICA".
Incluye: Colocación de las piezas con adhesivo cementoso. Rejuntado. Limpieza final.
Criterio de medición de proyecto: Número de unidades previstas, según documentación gráfica de Proyecto.
Criterio de medición de obra: Se medirá el número de unidades realmente colocadas según especificaciones de Proyecto.

| Código | Ud | Descripción | Rendimiento | Precio | Importe |
|---|---|---|---|---|---|
| mt18bct040a | Ud | Tapa para cámara de inspección para acometida, de 40x40 cm, formada por bastidor de acero galvanizado con integración de baldosa de gres porcelánico serie CIVIS'AGORA "TAU CERÁMICA", en color a elegir y decoración por grabado mediante láser, con coeficiente de absorción de agua E<5%, de 40x40 cm, 15 mm de espesor, con acabado en relieve Toe Clearance y diseño estructural Strongrib, en el reverso de la baldosa; carga de rotura mayor de 5 kN, según ISO 10545-4; resistente a la helada; resistente a agentes químicos, según ISO 10545-13; resistente a las manchas, según ISO 10545-14. (material) | 1.000 | 206.06 | 206.06 |
| mt09mtc010k | kg | Adhesivo cementoso mejorado, C2 FTE S1, con tiempo abierto ampliado T500 Rapid, "TAU CERÁMICA", para la colocación en capa fina de pisos y revestimientos de material cerámico en interiores y exteriores, compuesto por cementos de alta resistencia, áridos seleccionados y alto contenido en resinas sintéticas. (material) | 0.960 | 0.48 | 0.46 |
| mt09mtc020a | kg | Mortero técnico coloreado, C G2, Line-Fix "TAU CERÁMICA", para rejuntado de baldosas cerámicas, con junta de entre 3 y 15 mm, "TAU CERÁMICA". (material) | 0.400 | 0.67 | 0.27 |
| mt09mtc100 | l | Limpiador químico Desin-Cer Ext "TAU CERÁMICA", desincrustante de restos de cemento sobre cualquier superficie. (material) | 0.016 | 0.88 | 0.01 |
| op00sie030 |  | Sierra de disco de diamante, para mesa de trabajo, de corte húmedo. | 1.000 | 0.00 | 0.00 |
| mo023 | h | Maestro 1ª colocador de piso. (mano de obra) | 0.055 | 7.12 | 0.39 |
| mo061 | h | Ayudante solador. (mano de obra) | 0.055 | 5.24 | 0.29 |
| % | % | Costes directos complementarios | 2 % | 207.48 | 4.15 |
|  |  | Costes directos |  |  | 211.63 |
