# Piso de césped sintético, para uso en urbanismo y ocio

- Propiedad del archivo: CYPE INGENIEROS, S.A.
- Formato: FIEBDC-3/2002
- Ámbito geográfico: Chile
- Costes indirectos: 3.00 %
- Gastos generales: 13.00 %
- Beneficio industrial: 6.00 %
- IVA: 19.00 %

## U Urbanización interior del lote

### UX Veredas y pisos

#### UXS Pisos sintéticos

**UXS010** m² Piso de césped sintético, para uso en urbanismo y ocio.
Suministro e instalación de piso de césped sintético, formado por una moqueta de césped sintético, compuesto de mechones rectos de 1/8" de fibra 100% polipropileno, prefibrilado, resistente a los rayos UV, 2200 decitex, tejidos sobre base de polipropileno drenante, con termofijado y sellado con caucho SBR, 7 mm de altura de pelo, 9 mm de altura total de moqueta, 1402 g/m² y 88200 mechones/m²; banda de geotextil y adhesivo especial de poliuretano bicomponente; para uso en urbanismo y ocio. Totalmente instalado sobre superficie base no incluida en este precio.
Incluye: Replanteo. Colocación del césped sintético.
Criterio de medición de proyecto: Superficie medida según documentación gráfica de Proyecto.
Criterio de medición de obra: Se medirá la superficie realmente ejecutada según especificaciones de Proyecto.

| Código | Ud | Descripción | Rendimiento | Precio | Importe |
|---|---|---|---|---|---|
| mt47adc500a | m² | Césped sintético, compuesto de mechones rectos de 1/8" de fibra 100% polipropileno, prefibrilado, resistente a los rayos UV, 2200 decitex, tejidos sobre base de polipropileno drenante, con termofijado y sellado con caucho SBR, 7 mm de altura de pelo, 9 mm de altura total de moqueta, 1402 g/m² y 88200 mechones/m². (material) | 1.000 | 6.50 | 6.50 |
| mt47adc110b | kg | Adhesivo especial de poliuretano bicomponente. (material) | 0.039 | 19.11 | 0.75 |
| mt47adc100b | m | Banda de geotextil. (material) | 0.387 | 2.34 | 0.91 |
| mq07cel010 | h | Carretilla elevadora diesel de doble tracción de 8 t. (maquinaria) | 0.008 | 19.98 | 0.16 |
| mo040 | h | Maestro 1ª construcción de obra civil. (mano de obra) | 0.188 | 6.29 | 1.18 |
| mo085 | h | Ayudante construcción de obra civil. (mano de obra) | 0.188 | 4.42 | 0.83 |
| % | % | Costes directos complementarios | 2 % | 10.33 | 0.21 |
|  |  | Costes directos |  |  | 10.54 |
