# Perímetro para piso de seguridad

- Propiedad del archivo: CYPE INGENIEROS, S.A.
- Formato: FIEBDC-3/2002
- Ámbito geográfico: Chile
- Costes indirectos: 3.00 %
- Gastos generales: 13.00 %
- Beneficio industrial: 6.00 %
- IVA: 16.00 %

## U Urbanización interior del lote

### UX Veredas y pisos

#### UXS Pisos sintéticos

**UXS031** m Perímetro para piso de seguridad, realizado con baldosa elástica de seguridad y protección frente a caídas, de caucho, con borde biselado, color verde, de 1000x250x40 mm, colocado pegado a la base con adhesivo especial de poliuretano bicomponente.
Incluye: Replanteo. Colocación de las baldosas.

| Código | Ud | Descripción | Rendimiento | Precio | Importe |
|---|---|---|---|---|---|
| mt47adc412g | m² | Baldosa elástica de seguridad y protección frente a caídas, con borde biselado, color verde, de 1000x250x40 mm, compuesta de resinas de poliuretano, caucho reciclado triturado y pigmentos. (material) | 1.000 | 10.15 | 10.15 |
| mt47adc110b | kg | Adhesivo especial de poliuretano bicomponente. (material) | 0.250 | 7.11 | 1.78 |
| mo039 | h | Maestro 1ª construcción de obra civil. (mano de obra) | 0.089 | 6.79 | 0.60 |
| mo082 | h | Ayudante construcción de obra civil. (mano de obra) | 0.089 | 4.77 | 0.42 |
| % | % | Costes directos complementarios | 2 % | 12.95 | 0.26 |
|  |  | Costes directos |  |  | 13.21 |
