# Eliminación de revestimiento de yeso aplicado sobre paramento horizontal de hasta 3 m de altura

- Propiedad del archivo: CYPE INGENIEROS, S.A.
- Formato: FIEBDC-3/2002
- Ámbito geográfico: Chile
- Divisa: CHL
- Costes indirectos: 3.00 %
- Gastos generales: 13.00 %
- Beneficio industrial: 6.00 %
- IVA: 19.00 %

**DRF020** m² Eliminación de revestimiento de yeso aplicado sobre paramento horizontal de hasta 3 m de altura, con martillo eléctrico, sin deteriorar la superficie soporte, que quedará al descubierto y preparada para su posterior revestimiento, y carga manual sobre camión o contenedor.
Eliminación de revestimiento de yeso aplicado sobre paramento horizontal de hasta 3 m de altura, con martillo eléctrico, sin deteriorar la superficie soporte, que quedará al descubierto y preparada para su posterior revestimiento, y carga manual sobre camión o contenedor.
Incluye: Eliminación del revestimiento. Retirada y acopio de escombros. Limpieza de los restos de obra. Carga manual de escombros sobre camión o contenedor.
Criterio de medición de proyecto: Superficie medida según documentación gráfica de Proyecto.
Criterio de medición de obra: Se medirá la superficie realmente demolida según especificaciones de Proyecto.

| Código | Ud | Descripción | Rendimiento | Precio | Importe |
|---|---|---|---|---|---|
| mq05mai040 | h | Martillo eléctrico. (maquinaria) | 0.349 | 1519.48 | 530.30 |
| mo113 | h | Jornal construcción. (mano de obra) | 0.437 | 3903.77 | 1705.95 |
| % | % | Herramientas | 2 % | 2236.25 | 44.73 |
|  |  | Costes directos |  |  | 2280.98 |
