# Correa de madera aserrada de pino silvestre (Pinus sylvestris)

- Propiedad del archivo: CYPE INGENIEROS, S.A.
- Formato: FIEBDC-3/2002
- Ámbito geográfico: Chile
- Divisa: CHL
- Costes indirectos: 3.00 %
- Gastos generales: 13.00 %
- Beneficio industrial: 6.00 %
- IVA: 19.00 %

**EMC030** m Correa de madera aserrada de pino silvestre (Pinus sylvestris), de 10x15 cm de sección y hasta 5 m de longitud; clase resistente C18, protección de la madera con clase de penetración NP2, trabajada en taller.
Suministro y colocación de correa de madera aserrada de pino silvestre (Pinus sylvestris), acabado cepillado, de 10x15 cm de sección y hasta 5 m de longitud, para aplicaciones estructurales; clase resistente C18, protección frente a agentes bióticos que se corresponde con la clase de penetración NP2 (3 mm en las caras laterales de la albura). Incluso cortes, entalladuras para su correcto acoplamiento, nivelación y colocación de los elementos de atado y refuerzo. Trabajada en taller y colocada en obra.
Incluye: Replanteo de las correas sobre las cerchas. Presentación de las correas sobre las cerchas. Colocación y nivelación. Fijación a las cerchas.
Criterio de medición de proyecto: Longitud medida a ejes en proyección horizontal, según documentación gráfica de Proyecto, incluyendo las entregas.
Criterio de medición de obra: Se medirá, en proyección horizontal, a ejes, la longitud realmente ejecutada según especificaciones de Proyecto, incluyendo las entregas.

| Código | Ud | Descripción | Rendimiento | Precio | Importe |
|---|---|---|---|---|---|
| mt07mee020pd | m | Correa de madera aserrada de pino silvestre (Pinus sylvestris), acabado cepillado, de 10x15 cm de sección y hasta 5 m de longitud, para aplicaciones estructurales; clase resistente C18, protección frente a agentes bióticos que se corresponde con la clase de penetración NP2 (3 mm en las caras laterales de la albura), trabajada en taller. (material) | 1.000 | 3409.77 | 3409.77 |
| mo048 | h | Maestro 1ª montador de estructura de madera. (mano de obra) | 0.107 | 5100.05 | 545.71 |
| mo095 | h | Ayudante montador de estructura de madera. (mano de obra) | 0.054 | 3758.79 | 202.97 |
| % | % | Herramientas | 2 % | 4158.45 | 83.17 |
|  |  | Costes directos |  |  | 4241.62 |
