# Entrevigado para sobrelosa

- Propiedad del archivo: CYPE INGENIEROS, S.A.
- Formato: FIEBDC-3/2002
- Ámbito geográfico: Chile
- Divisa: CHL
- Costes indirectos: 3.00 %
- Gastos generales: 13.00 %
- Beneficio industrial: 6.00 %
- IVA: 19.00 %

**EMT010** m² Entrevigado para sobrelosa, de tablero estructural OSB de virutas orientadas, de altas prestaciones para utilización en ambiente húmedo, encoladas con adhesivo sin urea-formaldehído, bordes canteados, de 12 mm de espesor, densidad 700 kg/m³, fijado con clavos, de acero galvanizado de alta adherencia.
Entrevigado para sobrelosa, de tablero estructural OSB de virutas orientadas, de altas prestaciones para utilización en ambiente húmedo, encoladas con adhesivo sin urea-formaldehído, bordes canteados, de 12 mm de espesor, densidad 700 kg/m³, fijado con clavos, de acero galvanizado de alta adherencia.
Incluye: Replanteo de las piezas. Fijación de los tableros al soporte base.
Criterio de medición de proyecto: Superficie medida según documentación gráfica de Proyecto.
Criterio de medición de obra: Se medirá la superficie realmente ejecutada según especificaciones de Proyecto.

| Código | Ud | Descripción | Rendimiento | Precio | Importe |
|---|---|---|---|---|---|
| mt07tdm040q | m² | Tablero estructural OSB de virutas orientadas, de altas prestaciones para utilización en ambiente húmedo, encoladas con adhesivo sin urea-formaldehído, bordes canteados, de 12 mm de espesor, densidad 700 kg/m³, Euroclase D-s2, d0 de reacción al fuego. (material) | 1.050 | 5615.98 | 5896.78 |
| mt07emr111d | Ud | Clavo, de 4 mm de diámetro y 75 mm de longitud, de acero galvanizado de alta adherencia. (material) | 9.000 | 46.87 | 421.83 |
| mo048 | h | Maestro 1ª montador de estructura de madera. (mano de obra) | 0.184 | 5705.25 | 1049.77 |
| mo095 | h | Ayudante montador de estructura de madera. (mano de obra) | 0.184 | 4239.68 | 780.10 |
| % | % | Herramientas | 2 % | 8148.48 | 162.97 |
|  |  | Costes directos |  |  | 8311.45 |
