# Cubrepilar de hormigón polímero de superficie pulida

- Propiedad del archivo: CYPE INGENIEROS, S.A.
- Formato: FIEBDC-3/2002
- Ámbito geográfico: Chile
- Divisa: CHL
- Costes indirectos: 3.00 %
- Gastos generales: 13.00 %
- Beneficio industrial: 6.00 %
- IVA: 19.00 %

**HRP010** Ud Cubrepilar de hormigón polímero de superficie pulida, de color blanco, de 300x300 mm, con anclaje metálico de acero inoxidable y grava adherida a la superficie en su cara inferior; colocación con adhesivo cementoso flexible y de gran adherencia, C2 S2 sobre una capa de regularización de mortero de cemento, confeccionado en obra, con aditivo hidrófugo, dosificación 1:3, sobre el que se introducen los anclajes metálicos.
Cubrepilar de hormigón polímero de superficie pulida, de color blanco, de 300x300 mm, con anclaje metálico de acero inoxidable y grava adherida a la superficie en su cara inferior; colocación con adhesivo cementoso flexible y de gran adherencia, C2 S2 sobre una capa de regularización de mortero de cemento, confeccionado en obra, con aditivo hidrófugo, dosificación 1:3, sobre el que se introducen los anclajes metálicos.
Incluye: Replanteo de la pieza. Preparación de la superficie soporte. Colocación, aplomado, nivelación y alineación de la pieza. Limpieza.
Criterio de medición de proyecto: Número de unidades previstas, según documentación gráfica de Proyecto.
Criterio de medición de obra: Se medirá el número de unidades realmente ejecutadas según especificaciones de Proyecto.

| Código | Ud | Descripción | Rendimiento | Precio | Importe |
|---|---|---|---|---|---|
| mt08aaa010a | m³ | Agua. (material) | 0.006 | 836.31 | 5.02 |
| mt01arg005a | t | Arena de cantera, para mortero preparado en obra. (material) | 0.007 | 11003.26 | 77.02 |
| mt08cem000e | kg | Cemento gris en sacos. (material) | 2.250 | 91.10 | 204.98 |
| mt08adt010 | kg | Aditivo hidrófugo para imprimación de morteros u hormigones. (material) | 0.045 | 669.04 | 30.11 |
| mt20wwa040 | kg | Adhesivo cementoso flexible y de gran adherencia, C2 S2. (material) | 0.960 | 324.07 | 311.11 |
| mt20aho030e | Ud | Cubrepilar de hormigón polímero de superficie pulida, de color blanco, de 300x300 mm, con anclaje metálico de acero inoxidable y grava adherida a la superficie en su cara inferior. (material) | 1.000 | 19085.80 | 19085.80 |
| mq06hor010 | h | Concretera. (maquinaria) | 0.005 | 912.39 | 4.56 |
| mo020 | h | Maestro 1ª construcción. (mano de obra) | 0.287 | 5466.67 | 1568.93 |
| mo113 | h | Jornal construcción. (mano de obra) | 0.333 | 3903.77 | 1299.96 |
| % | % | Herramientas | 2 % | 22587.49 | 451.75 |
|  |  | Costes directos |  |  | 23039.24 |
