# Recuperador entálpico

- Propiedad del archivo: CYPE INGENIEROS, S.A.
- Formato: FIEBDC-3/2002
- Ámbito geográfico: Chile
- Divisa: CHL
- Costes indirectos: 3.00 %
- Gastos generales: 13.00 %
- Beneficio industrial: 6.00 %
- IVA: 19.00 %

**ICR111** Ud Recuperador entálpico, modelo para montaje horizontal, de dimensiones 350x1140x1140 mm, peso 53 kg, caudal de aire a velocidad máxima 650 m³/h, consumo eléctrico de los ventiladores 290 W con alimentación monofásica a 230 V, presión estática a velocidad máxima/mínima: 107/82 Pa, presión sonora a velocidad máxima/mínima a 1,5 m: 36/34 dBA, eficiencia térmica a velocidad máxima/mínima: 49,6/76,5%, diámetro de los ductos 200 mm.
Suministro e instalación de recuperador entálpico, modelo para montaje horizontal, de dimensiones 350x1140x1140 mm, peso 53 kg, caudal de aire a velocidad máxima 650 m³/h, consumo eléctrico de los ventiladores 290 W con alimentación monofásica a 230 V, presión estática a velocidad máxima/mínima: 107/82 Pa, presión sonora a velocidad máxima/mínima a 1,5 m: 36/34 dBA, eficiencia térmica a velocidad máxima/mínima: 49,6/76,5%, diámetro de los ductos 200 mm, conectable a una red TCC-Link, con cambio de modo automático de operación de recuperación a free-cooling o viceversa y configuración desde el mando a distancia del caudal y presión de aire, rearme automático y alarma de filtros sucios. Totalmente montado, conexionado y probado.
Incluye: Replanteo. Colocación y fijación del recuperador. Conexionado con la red eléctrica.
Criterio de medición de proyecto: Número de unidades previstas, según documentación gráfica de Proyecto.
Criterio de medición de obra: Se medirá el número de unidades realmente ejecutadas según especificaciones de Proyecto.

| Código | Ud | Descripción | Rendimiento | Precio | Importe |
|---|---|---|---|---|---|
| mt42tsb305e | Ud | Recuperador entálpico, modelo para montaje horizontal, de dimensiones 350x1140x1140 mm, peso 53 kg, caudal de aire a velocidad máxima 650 m³/h, consumo eléctrico de los ventiladores 290 W con alimentación monofásica a 230 V, presión estática a velocidad máxima/mínima: 107/82 Pa, presión sonora a velocidad máxima/mínima a 1,5 m: 36/34 dBA, eficiencia térmica a velocidad máxima/mínima: 49,6/76,5%, diámetro de los ductos 200 mm, conectable a una red TCC-Link, con cambio de modo automático de operación de recuperación a free-cooling o viceversa y configuración desde el mando a distancia del caudal y presión de aire, rearme automático y alarma de filtros sucios. (material) | 1.000 | 2334641.15 | 2334641.15 |
| mo005 | h | Maestro 1ª instalador de climatización. (mano de obra) | 0.987 | 5122.14 | 5055.55 |
| mo104 | h | Ayudante instalador de climatización. (mano de obra) | 0.987 | 3642.04 | 3594.69 |
| % | % | Herramientas | 2 % | 2343291.39 | 46865.83 |
|  |  | Costes directos |  |  | 2390157.22 |
