# Unidad interior para sistema aire-agua multi-split

- Propiedad del archivo: CYPE INGENIEROS, S.A.
- Formato: FIEBDC-3/2002
- Ámbito geográfico: Chile
- Divisa: CHL
- Costes indirectos: 3.00 %
- Gastos generales: 13.00 %
- Beneficio industrial: 6.00 %
- IVA: 19.00 %

**ICV073** Ud Unidad interior para sistema aire-agua multi-split, para calefacción y refrigeración, para gas R-410A y R-134a, dimensiones 705x600x695 mm, peso 120 kg. Totalmente montada, conexionada y puesta en marcha por la empresa instaladora para la comprobación de su correcto funcionamiento.
Unidad interior para sistema aire-agua multi-split, para calefacción y refrigeración, para gas R-410A y R-134a, dimensiones 705x600x695 mm, peso 120 kg. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42dai359a | Ud | Unidad interior para sistema aire-agua multi-split, para calefacción y refrigeración, para gas R-410A y R-134a, dimensiones 705x600x695 mm, peso 120 kg, rango de temperatura de salida de agua para calefacción desde 25 hasta 80°C, rango de temperatura de salida de agua para refrigeración desde 5 hasta 20°C, rango de temperatura de salida de agua para producción de A.C.S. desde 45 hasta 75°C. (material) | 1.000 | 4915808.35 | 4915808.35 |
| mt37sve010e | Ud | Válvula de esfera de latón niquelado para roscar de 1 1/4". (material) | 2.000 | 9906.73 | 19813.46 |
| mo005 | h | Maestro 1ª instalador de climatización. (mano de obra) | 1.249 | 5628.66 | 7030.20 |
| mo104 | h | Ayudante instalador de climatización. (mano de obra) | 1.249 | 4056.56 | 5066.64 |
| % | % | Herramientas | 2 % | 4947718.65 | 98954.37 |
|  |  | Costes directos |  |  | 5046673.02 |
