# Filtro retenedor de residuos de gas

- Propiedad del archivo: CYPE Ingenieros S.A.
- Formato: FIEBDC-3/2016
- Programa: Generador de precios de la construcción. CYPE Ingenieros, S.A.
- Fecha: 17/05/2024
- Ámbito geográfico: Chile
- Divisa: CHL
- Costes indirectos: 3 %
- Gastos generales: 13 %
- Beneficio industrial: 6 %
- IVA: 19 %

## I Instalaciones

### IG Gases combustibles

#### IGW Elementos

**IGW025** Ud Filtro retenedor de residuos de gas.
Filtro retenedor de residuos de fierro fundido, con tamiz de acero inoxidable con perforaciones de 100 µm de diámetro, con rosca cilíndrica GAS de 2", PN=16 bar.
Incluye: Montaje, conexionado y comprobación de su correcto funcionamiento.
Criterio de medición de proyecto: Número de unidades previstas, según documentación gráfica de Proyecto.
Criterio de medición de obra: Se medirá el número de unidades realmente ejecutadas según especificaciones de Proyecto.

| Código | Ud | Descripción | Rendimiento | Precio | Importe |
|---|---|---|---|---|---|
| mt43acf010g | Ud | Filtro retenedor de residuos de fierro fundido, con tamiz de acero inoxidable con perforaciones de 100 µm de diámetro, con rosca cilíndrica GAS de 2", PN=16 bar. (material) | 1 | 145792 | 145792.000 |
| mo010 | h | Maestro 1ª instalador de gas. (mano de obra) | 0.227 | 8556.75 | 1942.382 |
| mo109 | h | Ayudante instalador de gas. (mano de obra) | 0.227 | 6212.96 | 1410.342 |
| % | % | Herramientas | 2 % | 149144.724 | 2982.894 |
|  |  | Costes directos |  |  | 152127.618 |

## Recursos

**mt43acf010g** Ud Filtro retenedor de residuos de fierro fundido
Datos técnicos: Coste energético 73.276 MJ; Emisión de CO2 6.233 kg
Residuos:
- embalaje: re150101 Envases de papel y cartón. (componente de residuo); rendimiento 0.085 kg; Código LER 15 01 01; Masa del elemento 1 kg; Volumen 0.001333 m3
