# Puerta interior de acero galvanizado de una hoja, 700x2045 mm de luz y altura de paso, acabado lacado en color blanco, con rejillas de ventilación

- Propiedad del archivo: CYPE INGENIEROS, S.A.
- Formato: FIEBDC-3/2002
- Ámbito geográfico: Chile
- Divisa: CHL
- Costes indirectos: 3.00 %
- Gastos generales: 13.00 %
- Beneficio industrial: 6.00 %
- IVA: 19.00 %

**LPA010** Ud Puerta interior de acero galvanizado de una hoja, 700x2045 mm de luz y altura de paso, acabado lacado en color blanco, con rejillas de ventilación.
Suministro y colocación de puerta interior de una hoja de 38 mm de espesor, 700x2045 mm de luz y altura de paso, acabado lacado en color blanco formada por dos láminas de acero galvanizado de 0,5 mm de espesor con rejillas de ventilación troqueladas en la parte superior e inferior, plegadas, ensambladas y montadas, con cámara intermedia rellena de poliuretano, sobre marco de acero galvanizado de 1,5 mm de espesor con garras de anclaje a obra. Elaborada en taller, con ajuste y fijación en obra. Totalmente montada y probada.
Incluye: Marcado de puntos de fijación y aplomado del marco. Fijación del marco al paramento. Sellado de juntas perimetrales. Colocación de la hoja. Colocación de herrajes de cierre y accesorios.
Criterio de medición de proyecto: Número de unidades previstas, según documentación gráfica de Proyecto.
Criterio de medición de obra: Se medirá el número de unidades realmente ejecutadas según especificaciones de Proyecto.

| Código | Ud | Descripción | Rendimiento | Precio | Importe |
|---|---|---|---|---|---|
| mt26ppa010ahd | Ud | Puerta interior de una hoja de 38 mm de espesor, 700x2045 mm de luz y altura de paso, acabado lacado en color blanco formada por dos láminas de acero galvanizado de 0,5 mm de espesor con rejillas de ventilación troqueladas en la parte superior e inferior, de 200x250 mm cada una, plegadas, ensambladas y montadas, con cámara intermedia rellena de poliuretano, sobre marco de acero galvanizado de 1,5 mm de espesor con garras de anclaje a obra, incluso bisagras soldadas al marco y remachadas a la hoja, cerradura embutida de cierre a un punto, cilindro de latón con llave, escudos y manillas de nylon color negro. (material) | 1.000 | 70945.54 | 70945.54 |
| mo020 | h | Maestro 1ª construcción. (mano de obra) | 0.221 | 4856.40 | 1073.26 |
| mo077 | h | Ayudante construcción. (mano de obra) | 0.221 | 3580.11 | 791.20 |
| % | % | Herramientas | 2 % | 72810.00 | 1456.20 |
|  |  | Costes directos |  |  | 74266.20 |
