# Puerta exterior de 210x85x4,5 cm

- Propiedad del archivo: CYPE INGENIEROS, S.A.
- Formato: FIEBDC-3/2002
- Ámbito geográfico: Chile
- Costes indirectos: 3.00 %
- Gastos generales: 13.00 %
- Beneficio industrial: 6.00 %
- IVA: 19.00 %

**LPM200** Ud Puerta exterior de 210x85x4,5 cm, hoja con bastidor, refuerzos y paneles de madera maciza de pino oregón (Pseudotsuga menziesii), barnizada en taller; marco de madera de pino, de 30x70 mm; pilastra de madera de pino, de 12x43 mm, para pintar en obra.
Suministro y colocación de puerta exterior de 210x85x4,5 cm, hoja con bastidor, refuerzos y paneles de madera maciza de pino oregón (Pseudotsuga menziesii), barnizada en taller; marco de madera de pino, de 30x70 mm; pilastra de madera de pino, de 12x43 mm, para pintar en obra. Incluso herrajes de colgar, cierre y manilla sobre escudo largo de latón negro brillo, serie básica, ajuste de la hoja, fijación de los herrajes y ajuste final. Totalmente montada y probada.
Incluye: Colocación, aplomado y nivelación de marcos. Recibido a la obra de los elementos de fijación de marcos. Colocación de los herrajes de colgar. Colocación de la hoja. Colocación de los herrajes de cierre. Colocación de accesorios.
Criterio de medición de proyecto: Número de unidades previstas, según documentación gráfica de Proyecto.
Criterio de medición de obra: Se medirá el número de unidades realmente ejecutadas según especificaciones de Proyecto.

| Código | Ud | Descripción | Rendimiento | Precio | Importe |
|---|---|---|---|---|---|
| mt22aap070la | Ud | Marco de madera de pino, para puerta de una hoja, 30x70 mm, con elementos de fijación. (material) | 1.000 | 8.10 | 8.10 |
| mt22atc030c | m | Pilastra de madera de pino, 12x43 mm, para pintar en obra. (material) | 10.500 | 0.80 | 8.40 |
| mt22ppf170a | Ud | Hoja de puerta exterior de tablero, compuesta por bastidor, refuerzos y paneles de madera maciza de pino oregón (Pseudotsuga menziesii), barnizada en taller, 210x85x4,5 cm, según NCh 354. (material) | 1.000 | 81.46 | 81.46 |
| mt23ial010a | Ud | Bisagra de seguridad de 140x70 mm, en latón negro brillo, para puerta exterior. (material) | 4.000 | 4.84 | 19.36 |
| mt23ppb031 | Ud | Tornillo de latón 21/35 mm. (material) | 24.000 | 0.05 | 1.20 |
| mt23ppa010 | Ud | Cerradura de embutir, frente, accesorios y tornillos de atado, para puerta exterior. (material) | 1.000 | 15.63 | 15.63 |
| mt23hal010a | Ud | Juego de manilla y escudo largo en el interior, en latón negro brillo, serie básica, para puerta exterior. (material) | 1.000 | 9.08 | 9.08 |
| mt23hal020a | Ud | Tirador exterior con escudo en latón negro brillo, serie básica, para puerta exterior. (material) | 1.000 | 7.10 | 7.10 |
| mt23hal100a | Ud | Mirilla óptica gran angular de 14 mm de diámetro y 35 a 60 mm de longitud, con tapa incorporada y acabado en latón negro brillo, serie básica, para puerta exterior. (material) | 1.000 | 0.90 | 0.90 |
| mo017 | h | Maestro 1ª carpintero. (mano de obra) | 1.665 | 6.41 | 10.67 |
| mo058 | h | Ayudante carpintero. (mano de obra) | 1.665 | 4.67 | 7.78 |
| % | % | Herramientas | 2 % | 169.68 | 3.39 |
|  |  | Costes directos |  |  | 173.07 |
