# Aislamiento térmico por el exterior de fachadas

- Propiedad del archivo: CYPE INGENIEROS, S.A.
- Formato: FIEBDC-3/2002
- Ámbito geográfico: Chile
- Divisa: CHL
- Costes indirectos: 3.00 %
- Gastos generales: 13.00 %
- Beneficio industrial: 6.00 %
- IVA: 19.00 %

**NAS003** m² Aislamiento térmico por el exterior de fachadas, con sistema ETICS, compuesto por: panel rígido de poliestireno expandido, de superficie lisa y mecanizado lateral recto, de color blanco, de 60 mm de espesor, fijado al soporte con mortero, aplicado manualmente y fijaciones mecánicas con taco de expansión de polietileno con clavo roscado de acero dos capas de regularización, cada una de ellas compuesta por mortero, aplicado manualmente, armado con malla de fibra de vidrio, antiálcalis, de 5x4 mm de luz de malla, de 0,6 mm de espesor y de 160 g/m² de masa superficial, intercalando entre ambas una capa del mismo mortero para mejorar la adherencia, aplicada con llana dentada; fijación mecánica de la malla de fibra de vidrio al soporte con taco de expansión de polietileno con clavo roscado de acero; capa de acabado de baldosas cerámicas de gres esmaltado, 15x15 cm, 8 €/m², colocadas con adhesivo cementoso mejorado bicomponente, tipo C2 TE S2, altamente deformable, con deslizamiento reducido y tiempo abierto ampliado, con doble encolado, rejuntadas con mortero de juntas cementoso hidrorrepelente color blanco. Incluso perfiles de arranque de aluminio, perfiles de cierre superior de aluminio, perfiles de esquina de PVC con malla, perfiles de cierre lateral de aluminio, masilla selladora monocomponente y cordón de espuma de polietileno expandido de celdas cerradas para sellado de juntas, mermas y roturas.
Aislamiento térmico por el exterior de fachadas, con sistema ETICS, compuesto por: panel rígido de poliestireno expandido, de superficie lisa y mecanizado lateral recto, de color blanco, de 60 mm de espesor, fijado al soporte con mortero, aplicado manualmente y fijaciones mecánicas con taco de expansión de polietileno con clavo roscado de acero dos capas de regularización, cada una de ellas compuesta por mortero, aplicado manualmente, armado con malla de fibra de vidrio, antiálcalis, de 5x4 mm de luz de malla, de 0,6 mm de espesor y de 160 g/m² de masa superficial, intercalando entre ambas una capa del mismo mortero para mejorar la adherencia, aplicada con llana dentada; fijación mecánica de la malla de fibra de vidrio al soporte con taco de expansión de polietileno con clavo roscado de acero; capa de acabado de baldosas cerámicas de gres esmaltado, 15x15 cm, 8 €/m², colocadas con adhesivo cementoso mejorado bicomponente, tipo C2 TE S2, altamente deformable, con deslizamiento reducido y tiempo abierto ampliado, con doble encolado, rejuntadas con mortero de juntas cementoso hidrorrepelente color blanco. Incluso perfiles de arranque de aluminio, perfiles de cierre superior de aluminio, perfiles de esquina de PVC con malla, perfiles de cierre lateral de aluminio, masilla selladora monocomponente y cordón de espuma de polietileno expandido de celdas cerradas para sellado de juntas, mermas y roturas.
Incluye: Preparación de la superficie soporte. Colocación de la malla de arranque. Colocación del perfil de arranque. Corte y preparación del aislamiento. Colocación del aislamiento sobre el paramento. Lijado de toda la superficie. Colocación del resto de perfiles. Resolución de los puntos singulares. Aplicación del mortero base y colocación de la malla de fibra de vidrio en la capa de regularización. Formación de juntas. Colocación de las piezas cerámicas. Rejuntado. Sellado de juntas. Eliminación y limpieza del material sobrante. Limpieza final de la fachada.
Criterio de medición de proyecto: Superficie medida según documentación gráfica de Proyecto, deduciendo los huecos de superficie mayor de 1 m², añadiendo a cambio la superficie de la parte interior del hueco, correspondiente al desarrollo de jambas y dinteles.
Criterio de medición de obra: Se medirá la superficie realmente ejecutada según especificaciones de Proyecto, deduciendo los huecos de superficie mayor de 1 m², añadiendo a cambio la superficie de la parte interior del hueco, correspondiente al desarrollo de jambas y dinteles.
Criterio de valoración económica: El precio incluye la ejecución de remates en los encuentros con paramentos, revestimientos u otros elementos recibidos en su superficie.

| Código | Ud | Descripción | Rendimiento | Precio | Importe |
|---|---|---|---|---|---|
| mt28mop080f | m | Perfil de arranque de aluminio, de 60 mm de anchura, con goterón, para nivelación y soporte de los paneles aislantes de los sistemas de aislamiento térmico por el exterior sobre la línea de zócalo. (material) | 0.170 | 2740.43 | 465.87 |
| mt28mop085f | m | Perfil de cierre superior, de aluminio, de 60 mm de anchura, para coronación de los paneles aislantes de los sistemas de aislamiento térmico por el exterior. (material) | 0.170 | 9613.71 | 1634.33 |
| mt28mop030c | kg | Mortero impermeable al agua de lluvia, permeable al vapor de agua y no propagador de la llama, para aplicar con llana, para adherir los paneles aislantes y como capa base, previo amasado con agua. (material) | 15.000 | 527.70 | 7915.50 |
| mt16pep010ad | m² | Panel rígido de poliestireno expandido, de superficie lisa y mecanizado lateral recto, de color blanco, de 60 mm de espesor, con resistencia al envejecimiento y permeable al vapor de agua, resistencia térmica 1,58 m²K/W, conductividad térmica 0,038 W/(mK), Euroclase E de reacción al fuego. (material) | 1.050 | 9029.59 | 9481.07 |
| mt16pep110b | Ud | Taco de expansión de polipropileno con clavo de poliamida reforzada con fibra de vidrio, de 110 mm de longitud, para fijación de placas aislantes. (material) | 10.000 | 343.55 | 3435.50 |
| mt28mop050a | m² | Malla de fibra de vidrio, antiálcalis, de 5x4 mm de luz de malla, de 0,6 mm de espesor, de 160 g/m² de masa superficial y de 1x50 m, para armar morteros. (material) | 2.200 | 959.46 | 2110.81 |
| mt28mop070b | m | Perfil de esquina de PVC con malla, para refuerzo de cantos. (material) | 0.300 | 762.76 | 228.83 |
| mt28mop075f | m | Perfil de cierre lateral, de aluminio, de 60 mm de anchura. (material) | 0.300 | 3298.11 | 989.43 |
| mt09mcp007a | kg | Adhesivo cementoso mejorado bicomponente, tipo C2 TE S2, altamente deformable, con deslizamiento reducido y tiempo abierto ampliado, compuesto de conglomerantes minerales, áridos seleccionados y resinas en dispersión, para la colocación en capa fina de piezas cerámicas, en revestimientos exteriores, especialmente en fachadas. (material) | 5.000 | 1220.01 | 6100.05 |
| mt19abe010n800 | m² | Baldosa cerámica de gres esmaltado, 15x15 cm, $ 8,00/m², capacidad de absorción de agua 3%<=E<6%. (material) | 1.050 | 5980.51 | 6279.54 |
| mt09mcp020nv | kg | Mortero de juntas cementoso hidrorrepelente tipo CG2, color blanco, para juntas de 2 a 15 mm, compuesto por cemento de alta resistencia, áridos seleccionados, aditivos especiales y pigmentos. (material) | 0.360 | 739.40 | 266.18 |
| mt15bas010a | m | Cordón de polietileno expandido de celdas cerradas, de sección circular de 6 mm de diámetro, para el relleno de fondo de junta. (material) | 0.170 | 47.57 | 8.09 |
| mt15bas035a | Ud | Cartucho de masilla elastómera tixotrópica, monocomponente, a base de polímeros híbridos (MS), de color gris, de 600 ml, de alta adherencia, con elevadas propiedades elásticas, resistencia al envejecimiento y a los rayos UV, dureza Shore A aproximada de 25 y alargamiento en rotura > 600%, según ISO 11600. (material) | 0.020 | 6731.54 | 134.63 |
| mo054 | h | Maestro 1ª montador de aislamientos. (mano de obra) | 0.115 | 5628.66 | 647.30 |
| mo101 | h | Ayudante montador de aislamientos. (mano de obra) | 0.115 | 4063.51 | 467.30 |
| mo024 | h | Maestro 1ª alicatador. (mano de obra) | 1.605 | 5466.67 | 8774.01 |
| mo062 | h | Ayudante alicatador. (mano de obra) | 1.147 | 4063.51 | 4660.85 |
| % | % | Herramientas | 2 % | 53599.29 | 1071.99 |
|  |  | Costes directos |  |  | 54671.28 |
