# Imprimación de cornisas

- Propiedad del archivo: CYPE INGENIEROS, S.A.
- Formato: FIEBDC-3/2002
- Ámbito geográfico: Chile
- Divisa: CHL
- Costes indirectos: 3.00 %
- Gastos generales: 13.00 %
- Beneficio industrial: 6.00 %
- IVA: 19.00 %

**NIF025** m² Imprimación de cornisas, realizada mediante el sistema visto MasterSeal Roof 2164 "BASF", compuesta por: membrana elástica impermeabilizante a base de poliuretano, MasterSeal M 640 "BASF", aplicada mediante brocha, rodillo o pistola; y capa de acabado con revestimiento elástico a base de poliuretano alifático, MasterSeal TC 640 "BASF", aplicada mediante brocha, rodillo o pistola; previa imprimación con MasterSeal P 640 "BASF", aplicada con brocha, rodillo o pistola, sobre superficie soporte cementosa (no incluida en este precio).
Formación de imprimación de cornisas, realizada mediante el sistema visto MasterSeal Roof 2164 "BASF", compuesta por: membrana elástica impermeabilizante a base de poliuretano, MasterSeal M 640 "BASF", color gris, aplicada mediante brocha, rodillo o pistola; y capa de acabado con revestimiento elástico a base de poliuretano alifático, MasterSeal TC 640 "BASF", color gris, con resistencia a los rayos UV, aplicada mediante brocha, rodillo o pistola. Incluso parte proporcional de limpieza y preparación de la superficie soporte cementosa, aplicación de imprimación a base de poliuretano, MasterSeal P 640 "BASF", con brocha, rodillo o pistola; y resolución de puntos singulares.
Incluye: Limpieza y preparación de la superficie soporte. Aplicación de la imprimación. Formación de la membrana. Resolución de los puntos singulares. Aplicación de la capa de acabado.
Criterio de medición de proyecto: Superficie medida en proyección horizontal, según documentación gráfica de Proyecto, desde las caras interiores de los antepechos o petos perimetrales que la limitan.
Criterio de medición de obra: Se medirá, en proyección horizontal, la superficie realmente ejecutada según especificaciones de Proyecto, desde las caras interiores de los antepechos o petos perimetrales que la limitan.

| Código | Ud | Descripción | Rendimiento | Precio | Importe |
|---|---|---|---|---|---|
| mt15bas300a | kg | Imprimación a base de poliuretano, MasterSeal P 640 "BASF". (material) | 0.250 | 10731.17 | 2682.79 |
| mt15bas310a | kg | Membrana elástica impermeabilizante a base de poliuretano, MasterSeal M 640 "BASF", color gris. (material) | 1.500 | 5721.11 | 8581.67 |
| mt15bas320a | kg | Revestimiento elástico a base de poliuretano alifático, MasterSeal TC 640 "BASF", color gris, con resistencia a los rayos UV. (material) | 0.100 | 15847.47 | 1584.75 |
| mo032 | h | Maestro 1ª aplicador de productos impermeabilizantes. (mano de obra) | 0.232 | 4856.40 | 1126.68 |
| mo070 | h | Ayudante aplicador de productos impermeabilizantes. (mano de obra) | 0.232 | 3580.11 | 830.59 |
| % | % | Herramientas | 2 % | 14806.48 | 296.13 |
|  |  | Costes directos |  |  | 15102.61 |
