# Imprimación de balcones y terrazas

- Propiedad del archivo: CYPE INGENIEROS, S.A.
- Formato: FIEBDC-3/2002
- Ámbito geográfico: Chile
- Divisa: CHL
- Costes indirectos: 3.00 %
- Gastos generales: 13.00 %
- Beneficio industrial: 6.00 %
- IVA: 19.00 %

**NIG210** m² Imprimación de balcones y terrazas, realizada mediante el sistema MasterSeal Balcony 1336 "BASF", compuesto por capa de regularización con revestimiento elástico, MasterSeal M 251 "BASF", transparente, aplicado con brocha o rodillo; y sellado con revestimiento elástico, MasterSeal M 251 "BASF", transparente, aplicado con rodillo; previa imprimación con MasterSeal M 251 "BASF", diluida con un 2% de xileno y aplicada con rodillo, pistola o rastrillo de goma, sobre superficie soporte de hormigón (no incluida en este precio).
Formación de imprimación de balcones y terrazas, realizada mediante el sistema MasterSeal Balcony 1336 "BASF", compuesto por capa de regularización con revestimiento elástico, MasterSeal M 251 "BASF", transparente, formado por poliuretano monocomponente con bajo contenido en disolventes, aplicado con brocha o rodillo; y sellado de la imprimación con revestimiento elástico, MasterSeal M 251 "BASF", transparente, formado por poliuretano monocomponente con bajo contenido en disolventes, aplicado con rodillo. Incluso parte proporcional de limpieza y preparación de la superficie soporte de hormigón, con imprimación MasterSeal M 251 "BASF", transparente, diluida con un 2% de xileno, aplicada con rodillo, pistola o rastrillo de goma; y resolución de puntos singulares.
Incluye: Limpieza y preparación de la superficie en la que ha de aplicarse la imprimación. Aplicación de la imprimación. Resolución de los puntos singulares. Aplicación de la capa de regularización. Aplicación de la capa de sellado.
Criterio de medición de proyecto: Superficie medida en proyección horizontal, según documentación gráfica de Proyecto, desde las caras interiores de los antepechos o petos perimetrales que la limitan.
Criterio de medición de obra: Se medirá, en proyección horizontal, la superficie realmente ejecutada según especificaciones de Proyecto, desde las caras interiores de los antepechos o petos perimetrales que la limitan.

| Código | Ud | Descripción | Rendimiento | Precio | Importe |
|---|---|---|---|---|---|
| mt15bas110a | kg | Revestimiento elástico, MasterSeal M 251 "BASF", transparente, formado por poliuretano monocomponente con bajo contenido en disolventes, para imprimación de cubiertas, balcones y galerías, resistente a la intemperie, al tránsito peatonal, a aguas agresivas (agua de mar y aguas fecales), a varios ácidos diluidos, álcalis, aceites minerales y fuels. (material) | 1.000 | 19312.83 | 19312.83 |
| mt15bas140a | kg | Disolvente a base de xileno. (material) | 0.006 | 7055.76 | 42.33 |
| mo032 | h | Maestro 1ª aplicador de productos impermeabilizantes. (mano de obra) | 0.110 | 4856.40 | 534.20 |
| mo070 | h | Ayudante aplicador de productos impermeabilizantes. (mano de obra) | 0.110 | 3580.11 | 393.81 |
| % | % | Herramientas | 2 % | 20283.17 | 405.66 |
|  |  | Costes directos |  |  | 20688.83 |
