# Sistema SATE "ONDULINE" de aislamiento térmico por el exterior de cubiertas inclinadas

- Propiedad del archivo: CYPE INGENIEROS, S.A.
- Formato: FIEBDC-3/2002
- Ámbito geográfico: Chile
- Divisa: CHL
- Costes indirectos: 3.00 %
- Gastos generales: 13.00 %
- Beneficio industrial: 6.00 %
- IVA: 19.00 %

**QTX120** m² Sistema SATE "ONDULINE" de aislamiento térmico por el exterior de cubiertas inclinadas, compuesto por: aislamiento: panel sándwich machihembrado, Ondutherm Basic A30+FAN13 "ONDULINE"; imprimación: placa bajo teja, asfáltica DRS, BT 235 "ONDULINE"; cobertura: teja cerámica curva, 40x19x16 cm, color rojo, fijada con espuma de poliuretano, Ondufoam "ONDULINE".
Formación de sistema SATE "ONDULINE" de aislamiento térmico por el exterior de cubiertas inclinadas, compuesto por: AISLAMIENTO TÉRMICO: panel sándwich machihembrado, Ondutherm Basic A30+FAN13 "ONDULINE", colocado con el aislamiento hacia abajo, fijado a superficie soporte de hormigón, mediante clavos, Taco "ONDULINE"; IMPERMEABILIZACIÓN: placa bajo teja, asfáltica DRS, BT 235 "ONDULINE", fijada al panel con clavos, Cabeza de PVC "ONDULINE"; COBERTURA: teja cerámica curva, 40x19x16 cm, color rojo, fijada con espuma de poliuretano, Ondufoam "ONDULINE". Incluso parte proporcional de cortes, fijaciones, cerramiento del perímetro de la cubierta con remate de madera para el cierre y protección de los paneles en aleros y laterales, Ondutherm 14,5 unión entre paneles con masilla de poliuretano, Onduflex 300 (300 cm³) "ONDULINE", sellado de juntas entre paneles y sellado de juntas entre paneles y remates con lámina autoadhesiva autoprotegida, Ondufilm "ONDULINE" y tejas de ventilación.
Incluye: Limpieza de la superficie soporte. Colocación y fijación del panel sándwich. Colocación y fijación de la placa bajo teja. Resolución de puntos singulares.
Criterio de medición de proyecto: Superficie del faldón medida en verdadera magnitud, según documentación gráfica de Proyecto. Incluyendo formación de cumbreras, limatesas, aleros, bordes libres, limahoyas, encuentros de faldones con paramentos verticales superiores y laterales, remates en bordes libres laterales, chimeneas, ventanas y ductos de ventilación.
Criterio de medición de obra: Se medirá, en verdadera magnitud, la superficie realmente ejecutada según especificaciones de Proyecto. Incluyendo formación de cumbreras, limatesas, aleros, bordes libres, limahoyas, encuentros de faldones con paramentos verticales superiores y laterales, remates en bordes libres laterales, chimeneas, ventanas y ductos de ventilación.
Criterio de valoración económica: El precio no incluye la superficie soporte.

| Código | Ud | Descripción | Rendimiento | Precio | Importe |
|---|---|---|---|---|---|
| mt13pso015sa | m² | Panel sándwich machihembrado, Ondutherm Basic A30+FAN13 "ONDULINE", compuesto de: núcleo aislante de espuma de poliestireno extruido de 30 mm de espesor y cara inferior de friso de abeto natural. (material) | 1.050 | 15748.15 | 16535.56 |
| mt13lpo033a | Ud | Clavo, Taco "ONDULINE", para fijación sobre soporte de hormigón. (material) | 6.000 | 56.71 | 340.26 |
| mt13bto025a | Ud | Masilla de poliuretano, Onduflex 300 (300 cm³) "ONDULINE", para sellado de juntas entre paneles. (material) | 0.250 | 3754.53 | 938.63 |
| mt13bto020b | m | Lámina autoadhesiva autoprotegida, Ondufilm "ONDULINE", para sellado de juntas. (material) | 1.000 | 2229.25 | 2229.25 |
| mt13bto010vf | m² | Placa bajo teja, asfáltica DRS (doble capa protectora de resina y solape de seguridad), BT 235 "ONDULINE", armada con fibras minerales y vegetales más resina, de 2000 mm de longitud, 1050 mm de anchura y 2,6 mm de espesor. (material) | 1.250 | 4693.16 | 5866.45 |
| mt13lpo032b | Ud | Clavo, Cabeza de PVC "ONDULINE", para fijación sobre panel sándwich. (material) | 3.000 | 31.94 | 95.82 |
| mt13tac010a | Ud | Teja cerámica curva, 40x19x16 cm, color rojo. (material) | 32.100 | 162.96 | 5231.02 |
| mt13bto035a | Ud | Aerosol de 750 cm³ de espuma de poliuretano monocomponente, Ondufoam "ONDULINE". (material) | 0.250 | 3754.53 | 938.63 |
| mt13pso020a | m | Remate de madera para el cierre y protección de los paneles en aleros y laterales, Ondutherm 14,5 "ONDULINE". (material) | 0.450 | 4334.66 | 1950.60 |
| mo011 | h | Maestro 1ª montador. (mano de obra) | 0.773 | 5019.75 | 3880.27 |
| mo080 | h | Ayudante montador. (mano de obra) | 0.773 | 3580.11 | 2767.43 |
| % | % | Herramientas | 2 % | 40773.92 | 815.48 |
|  |  | Costes directos |  |  | 41589.40 |
