# Revestimiento decorativo con papel de vinilo expandido, de 270 g/m², fijación con cola celulósica, soluble en agua, sobre la superficie regularizada de paramentos verticales interiores

- Propiedad del archivo: CYPE INGENIEROS, S.A.
- Formato: FIEBDC-3/2002
- Ámbito geográfico: Chile
- Divisa: CHL
- Costes indirectos: 3.00 %
- Gastos generales: 13.00 %
- Beneficio industrial: 6.00 %
- IVA: 19.00 %

**RDP010** m² Revestimiento decorativo con papel de vinilo expandido, de 270 g/m², fijación con cola celulósica, soluble en agua, sobre la superficie regularizada de paramentos verticales interiores.
Revestimiento decorativo con papel de vinilo expandido, de 270 g/m², fijación con cola celulósica, soluble en agua, sobre la superficie regularizada de paramentos verticales interiores.
Incluye: Preparación y limpieza de la superficie a revestir. Replanteo de juntas, huecos y encuentros. Corte y preparación del revestimiento. Aplicación del adhesivo. Colocación y fijación del revestimiento. Limpieza del adhesivo sobrante y paso del rodillo aplastajuntas. Resolución del perímetro del revestimiento. Limpieza de la superficie.
Criterio de medición de proyecto: Superficie medida según documentación gráfica de Proyecto, deduciendo los huecos de superficie mayor de 2 m².
Criterio de medición de obra: Se medirá la superficie realmente ejecutada según especificaciones de Proyecto, deduciendo los huecos de superficie mayor de 2 m².

| Código | Ud | Descripción | Rendimiento | Precio | Importe |
|---|---|---|---|---|---|
| mt29cam020 | kg | Cola celulósica, soluble en agua, para papeles pintados. (material) | 0.010 | 7207.47 | 72.07 |
| mt29pap010e | m² | Papel de vinilo expandido, de 270 g/m², para revestimiento de paramentos verticales interiores. (material) | 1.100 | 4148.18 | 4563.00 |
| mo038 | h | Maestro 1ª pintor. (mano de obra) | 0.092 | 5466.67 | 502.93 |
| mo076 | h | Ayudante pintor. (mano de obra) | 0.092 | 4063.51 | 373.84 |
| % | % | Herramientas | 2 % | 5511.84 | 110.24 |
|  |  | Costes directos |  |  | 5622.08 |
