# Esmalte de dos componentes para madera

- Propiedad del archivo: CYPE Ingenieros S.A.
- Formato: FIEBDC-3/2016
- Programa: Generador de precios de la construcción. CYPE Ingenieros, S.A.
- Fecha: 04/10/2024
- Ámbito geográfico: Chile
- Divisa: CHL
- Costes indirectos: 3 %
- Gastos generales: 13 %
- Beneficio industrial: 6 %
- IVA: 19 %

## R Revestimientos

### RM Pinturas y tratamientos sobre soporte de madera

#### RME Esmaltes

**RME040** m² Esmalte de dos componentes para madera.
Aplicación manual de dos manos de esmalte de dos componentes para interior, acabado brillante, color blanco, diluidas con un 5% a 15% de diluyente, (rendimiento: 0,091 l/m² cada mano); (), sobre superficie de barandas o pasamanos de madera, en interiores.
Criterio de valoración económica: El precio incluye la protección de los elementos del entorno que puedan verse afectados durante los trabajos, pero no incluye la preparación del soporte.
Incluye: Aplicación de una mano de fondo y una mano de acabado.
Criterio de medición de proyecto: Superficie medida según documentación gráfica de Proyecto, sin descontar huecos, considerando la superficie que encierran, definida por sus dimensiones máximas, por una sola cara.
Criterio de medición de obra: Se medirá la superficie realmente ejecutada según especificaciones de Proyecto, por una sola cara, considerando la superficie que encierran, definida por sus dimensiones máximas.

| Código | Ud | Descripción | Rendimiento | Precio | Importe |
|---|---|---|---|---|---|
| mt27edj030a | l | Esmalte de dos componentes para interior, acabado brillante, a base de resinas acrílicas hidroxiladas en combinación con pigmentos inertes y endurecedor isocianato alifático polifuncional, color blanco, aplicado con brocha, rodillo o pistola, Euroclase B-s1, d0 de reacción al fuego, para aplicar con brocha, rodillo o pistola. (material) | 0.182 | 21872.92 | 3980.871 |
| mt27lni004 | l | Diluyente, a base de una mezcla de hidrocarburos alifáticos. (material) | 0.018 | 2524.17 | 45.435 |
| mo038 | h | Maestro 1ª pintor. (mano de obra) | 0.296 | 8324.16 | 2463.951 |
| mo076 | h | Ayudante pintor. (mano de obra) | 0.057 | 6222.52 | 354.684 |
| % | % | Herramientas | 2 % | 6844.941 | 136.899 |
|  |  | Costes directos |  |  | 6981.840 |

Residuos:
- colocación: mt27edj030a; factor de residuo 0.0275

## Recursos

**mt27edj030a** l Esmalte de dos componentes para interior
Datos técnicos: Coste energético 55.735 MJ; Emisión de CO2 2.942 kg; Código LER 08 01 11; Masa del elemento 1.25 kg; Volumen 0.001389 m3
Residuos:
- embalaje: re150104 Envases metálicos. (componente de residuo); rendimiento 0.057 kg; Código LER 15 01 04; Masa del elemento 1 kg; Volumen 0.001667 m3
