# Complemento para librería de escayola

- Propiedad del archivo: CYPE Ingenieros S.A.
- Formato: FIEBDC-3/2016
- Programa: Generador de precios de la construcción. CYPE Ingenieros, S.A.
- Fecha: 04/10/2024
- Ámbito geográfico: Chile
- Divisa: CHL
- Costes indirectos: 3 %
- Gastos generales: 13 %
- Beneficio industrial: 6 %
- IVA: 19 %

## R Revestimientos

### RT Cielos falsos en interiores

#### RTP Prefabricados de escayola

**RTP245** Ud Complemento para librería de escayola.
Capitel para cornisa de escayola, de 11,5x11,5x21,3 cm, para formación de librería, recibido con cola para escayola. Incluso accesorios de fijación.
Incluye: Replanteo de la pieza. Humectación de las bases de fijación. Extendido de la cola. Colocación y rejuntado de la pieza. Repaso de encuentros entre piezas.
Criterio de medición de proyecto: Número de unidades previstas, según documentación gráfica de Proyecto.
Criterio de medición de obra: Se medirá el número de unidades realmente colocadas según especificaciones de Proyecto.

| Código | Ud | Descripción | Rendimiento | Precio | Importe |
|---|---|---|---|---|---|
| mt12rea180a | Ud | Capitel para cornisa de escayola, de 11,5x11,5x21,3 cm, para formación de librería. (material) | 1.05 | 2617.64 | 2748.522 |
| mt09eyc030 | kg | Cola para escayola. (material) | 0.05 | 211.57 | 10.579 |
| mo035 | h | Maestro 1ª escayolista. (mano de obra) | 0.239 | 8324.16 | 1989.474 |
| % | % | Herramientas | 2 % | 4748.575 | 94.972 |
|  |  | Costes directos |  |  | 4843.547 |
