# Revestimiento de baldosa de gres color azul, acabado antideslizante clase C, de 24,5x12x9 mm, en vasos de piscina

- Propiedad del archivo: CYPE INGENIEROS, S.A.
- Formato: FIEBDC-3/2002
- Ámbito geográfico: Chile
- Costes indirectos: 3.00 %
- Gastos generales: 13.00 %
- Beneficio industrial: 6.00 %
- IVA: 19.00 %

**UPT020** m² Revestimiento de baldosa de gres color azul, acabado antideslizante clase C, de 24,5x12x9 mm, en vasos de piscina.
Suministro y colocación de revestimiento de baldosa de gres color azul, acabado antideslizante clase C, de 24,5x12x9 mm en suelos y paredes de vasos de piscinas, recibidas con adhesivo cementoso normal, C2 TE, con deslizamiento reducido y tiempo abierto ampliado, color blanco, sobre afinado previo de mortero de cemento, confeccionado en obra, con aditivo hidrófugo, dosificación 1:3 y rejuntado con mortero de juntas de resinas reactivas RG, para junta abierta entre 3 y 15 mm. Incluso parte proporcional de cortes y limpieza final.
Incluye: Limpieza y humectación del paramento a revestir. Afinado previo del paramento. Colocación de una regla horizontal al inicio del alicatado. Replanteo de las piezas en el paramento para el despiece de las mismas. Colocación de las piezas empleando llana de goma. Rejuntado con lechada de cemento. Limpieza del paramento.
Criterio de medición de proyecto: Superficie medida según documentación gráfica de Proyecto.
Criterio de medición de obra: Se medirá la superficie realmente ejecutada según especificaciones de Proyecto.

| Código | Ud | Descripción | Rendimiento | Precio | Importe |
|---|---|---|---|---|---|
| mt18bdk010iu | m² | Baldosa de gres color azul, acabado antideslizante clase C, de 24,5x12x9 mm. (material) | 1.000 | 9.13 | 9.13 |
| mt08aaa010a | m³ | Agua. (material) | 0.006 | 1.09 | 0.01 |
| mt01arg005a | t | Arena de cantera, para mortero preparado en obra. (material) | 0.044 | 14.38 | 0.63 |
| mt08cem000e | kg | Cemento gris en sacos. (material) | 13.500 | 0.12 | 1.62 |
| mt08adt010 | kg | Aditivo hidrófugo para imprimación de morteros u hormigones. (material) | 0.270 | 0.87 | 0.23 |
| mt47pre010 | Ud | Material complementario para revestimiento de piscinas. (material) | 1.000 | 0.63 | 0.63 |
| mt09mcr021r | kg | Adhesivo cementoso mejorado, C2 TE, con deslizamiento reducido y tiempo abierto ampliado, color blanco. (material) | 4.000 | 0.47 | 1.88 |
| mt09mcr080a | kg | Mortero de juntas de resinas reactivas RG, para junta abierta entre 3 y 15 mm. (material) | 0.500 | 6.89 | 3.45 |
| mq06hor010 | h | Concretera. (maquinaria) | 0.021 | 1.18 | 0.02 |
| mo024 | h | Maestro 1ª alicatador. (mano de obra) | 0.718 | 6.29 | 4.52 |
| mo062 | h | Ayudante alicatador. (mano de obra) | 0.790 | 4.63 | 3.66 |
| % | % | Herramientas | 3 % | 25.78 | 0.77 |
|  |  | Costes directos |  |  | 26.55 |
