# Apeo de pilar de hormigón armado

- Propiedad del archivo: CYPE INGENIEROS, S.A.
- Formato: FIEBDC-3/2002
- Ámbito geográfico: Chile
- Divisa: CHL
- Costes indirectos: 3.00 %
- Gastos generales: 13.00 %
- Beneficio industrial: 6.00 %
- IVA: 19.00 %

## 0 Trabajos previos

### 0P Moldajes y apeos

#### 0PB Elementos estructurales verticales

**0PB030** Ud Apeo de pilar de hormigón armado.
Ejecución de apeo de pilar de hormigón armado, hasta dejarlo sin carga antes de iniciar las labores de refuerzo y reparación de sus armaduras, compuesto por 500 kg de perfiles laminados de acero A 36 colocados en las dos caras del pilar. Incluso elementos de arriostramiento y fijación con la estructura portante, mermas, cortes, soldaduras y trabajos de montaje, puesta en carga y retirada del apeo tras su uso, con los medios adecuados.
Incluye: Replanteo y marcado de ejes de apoyo en las caras del pilar. Limpieza y nivelación de la superficie de apoyo. Instalación y puesta en carga del apeo. Desmontaje y retirada del apeo tras la finalización de las obras.
Criterio de medición de proyecto: Número de unidades previstas, según documentación gráfica de Proyecto.
Criterio de medición de obra: Se medirá el número de unidades realmente ejecutadas según especificaciones de Proyecto.

| Código | Ud | Descripción | Rendimiento | Precio | Importe |
|---|---|---|---|---|---|
| mt07ala000ab | kg | Acero laminado A 36, en perfiles laminados en caliente, según ASTM A 36, piezas simples, para aplicaciones estructurales, acabado con imprimación antioxidante. Trabajado y montado en taller, para colocar con uniones soldadas en obra. (material) | 500.000 | 1308.73 | 654365.00 |
| mo047 | h | Maestro 1ª montador de estructura metálica. (mano de obra) | 14.154 | 8665.87 | 122656.72 |
| mo094 | h | Ayudante montador de estructura metálica. (mano de obra) | 28.309 | 6473.56 | 183260.01 |
| mo020 | h | Maestro 1ª construcción. (mano de obra) | 7.077 | 8327.21 | 58931.67 |
| mo113 | h | Jornal construcción. (mano de obra) | 14.154 | 5997.35 | 84886.49 |
| % | % | Herramientas | 2 % | 1104099.89 | 22082.00 |
|  |  | Costes directos |  |  | 1126181.89 |
