# Solera ventilada de hormigón armado de 20+4 cm de canto

- Propiedad del archivo: CYPE INGENIEROS, S.A.
- Formato: FIEBDC-3/2002
- Ámbito geográfico: Chile
- Costes indirectos: 3.00 %
- Gastos generales: 13.00 %
- Beneficio industrial: 6.00 %
- IVA: 19.00 %

## A Movimientos de tierra

### AN Nivelación

#### ANS Soleras

**ANS021** m² Solera ventilada de hormigón armado de 20+4 cm de canto, sobre moldaje perdido de módulos de polipropileno reciclado Módulo Soliglú "DALIFORMA", realizada con hormigón H20 (20) 20/6, no expuesto a ciclos hielo-deshielo, exposición a sulfatos despreciable, sin requerimiento de permeabilidad, no expuesto a ambientes salinos, docilidad blanda, preparado en obra, con cemento grado normal, y vaciado con medios manuales, y malla electrosoldada sin economía de borde tipo C 131 de acero AT56-50H sobre separadores homologados, en capa de compresión de 4 cm de espesor.
Formación de solera ventilada de hormigón armado de 20+4 cm de canto, sobre moldaje perdido de módulos de polipropileno reciclado compuesto por piezas Módulo Soliglú "DALIFORMA", realizada con hormigón H20 (20) 20/6, no expuesto a ciclos hielo-deshielo, exposición a sulfatos despreciable, sin requerimiento de permeabilidad, no expuesto a ambientes salinos, docilidad blanda, preparado en obra, con cemento grado normal, y vaciado con medios manuales, y malla electrosoldada sin economía de borde tipo C 131 de acero AT56-50H, separación 150x150 mm y Ø longitudinal 5,0 mm como armadura de reparto, colocada sobre separadores homologados en capa de compresión de 4 cm de espesor; apoyado todo ello sobre base de emplantillado de hormigón (no incluida en este precio). Incluso cortes de piezas, realización de orificios para el paso de tubos de ventilación, canalizaciones y tuberías de las instalaciones, colocación de un panel de poliestireno expandido de 2 cm de espesor para la ejecución de juntas de proyecto y emboquillado o conexión de los elementos exteriores (marcos de cámaras de inspección, sumideros, botes sifónicos, etc.) de las redes de instalaciones ejecutadas bajo la solera.
Incluye: Replanteo de las piezas. Colocación y montaje de las piezas. Realización de los orificios de paso. Colocación de los elementos para paso de instalaciones. Colocación de la malla electrosoldada. Vaciado y compactación del hormigón. Regleado y nivelación de la capa de compresión. Curado del hormigón.
Criterio de medición de proyecto: Superficie medida según documentación gráfica de Proyecto.
Criterio de medición de obra: Se medirá la superficie realmente ejecutada según especificaciones de Proyecto, sin deducir la superficie ocupada por los pilares situados dentro de su perímetro.

| Código | Ud | Descripción | Rendimiento | Precio | Importe |
|---|---|---|---|---|---|
| mt07cid010gj | m² | Moldaje perdido de módulos de polipropileno reciclado, modelo Módulo Soliglú "DALIFORMA", de 50x50x20 cm, para soleras y losas sanitarias ventiladas. (material) | 1.050 | 10.19 | 10.70 |
| mt07ame110ccb | m² | Malla electrosoldada sin economía de borde tipo C 131 de acero AT56-50H, separación 150x150 mm, con barras longitudinales de 5 mm de diámetro y barras transversales de 5,0 mm de diámetro, según NCh 218.Of77. (material) | 1.100 | 2.92 | 3.21 |
| mt08aaa010a | m³ | Agua. (material) | 0.013 | 1.54 | 0.02 |
| mt01arg000e | m³ | Arena cribada. (material) | 0.035 | 16.77 | 0.59 |
| mt01arg001ei | m³ | Árido grueso homogeneizado, de tamaño máximo 20 mm. (material) | 0.060 | 27.42 | 1.65 |
| mt08cem000e | kg | Cemento gris en sacos. (material) | 22.330 | 0.17 | 3.80 |
| mt07aco020g | Ud | Separador homologado para nervios en sitio en losas armadas en una dirección. (material) | 3.000 | 0.06 | 0.18 |
| mt16pea020b | m² | Panel rígido de poliestireno expandido, mecanizado lateral recto, de 20 mm de espesor, resistencia térmica 0,55 m²K/W, conductividad térmica 0,036 W/(mK), para junta de proyecto. (material) | 0.050 | 1.60 | 0.08 |
| mq06hor010 | h | Concretera. (maquinaria) | 0.053 | 1.72 | 0.09 |
| op00sie010 |  | Sierra de calar. | 1.000 | 0.00 | 0.00 |
| op00amo010 |  | Amoladora o radial. | 1.000 | 0.00 | 0.00 |
| au00auh040 |  | Vibrador de hormigón, eléctrico. | 1.000 | 0.00 | 0.00 |
| mo019 | h | Maestro 1ª construcción. (mano de obra) | 0.102 | 6.29 | 0.64 |
| mo075 | h | Ayudante construcción. (mano de obra) | 0.102 | 4.42 | 0.45 |
| mo111 | h | Jornal construcción. (mano de obra) | 0.206 | 4.24 | 0.87 |
| mo110 | h | Jornal especializado de construcción. (mano de obra) | 0.108 | 4.33 | 0.47 |
| % | % | Costes directos complementarios | 2 % | 22.75 | 0.46 |
|  |  | Costes directos |  |  | 23.21 |
