# Solera ventilada de hormigón armado de 5+4 cm de canto

- Propiedad del archivo: CYPE INGENIEROS, S.A.
- Formato: FIEBDC-3/2002
- Ámbito geográfico: Chile
- Costes indirectos: 3.00 %
- Gastos generales: 13.00 %
- Beneficio industrial: 6.00 %
- IVA: 19.00 %

## A Movimientos de tierra

### AN Nivelación

#### ANS Soleras

**ANS022** m² Solera ventilada de hormigón armado de 5+4 cm de canto, con sistema de moldaje perdido de polipropileno reciclado, sistema MODÌ, modelo MS 50 "EDING APS", realizada con hormigón H20 (20) 20/6, no expuesto a ciclos hielo-deshielo, exposición a sulfatos despreciable, sin requerimiento de permeabilidad, no expuesto a ambientes salinos, docilidad blanda, preparado en obra, con cemento grado normal, y vaciado con medios manuales, y malla electrosoldada sin economía de borde tipo C 131 de acero AT56-50H sobre separadores homologados, en capa de compresión de 4 cm de espesor.
Formación de solera ventilada de hormigón armado de 5+4 cm de canto, con sistema de moldaje perdido de polipropileno reciclado, sistema MODÌ, compuesto por piezas modelo MS 50 "EDING APS", realizada con hormigón H20 (20) 20/6, no expuesto a ciclos hielo-deshielo, exposición a sulfatos despreciable, sin requerimiento de permeabilidad, no expuesto a ambientes salinos, docilidad blanda, preparado en obra, con cemento grado normal, y vaciado con medios manuales, y malla electrosoldada sin economía de borde tipo C 131 de acero AT56-50H, separación 150x150 mm y Ø longitudinal 5,0 mm como armadura de reparto, colocada sobre separadores homologados en capa de compresión de 4 cm de espesor; apoyado todo ello sobre base de emplantillado de hormigón (no incluida en este precio). Incluso cortes de piezas, realización de orificios para el paso de tubos de ventilación, canalizaciones y tuberías de las instalaciones, ejecución de juntas de contorno con panel de poliestireno expandido de 2 cm de espesor y emboquillado o conexión de los elementos exteriores (marcos de cámaras de inspección, sumideros, botes sifónicos, etc.) de las redes de instalaciones ejecutadas bajo la solera.
Incluye: Replanteo de las piezas. Colocación y montaje de las piezas. Realización de los orificios de paso. Colocación de los elementos para paso de instalaciones. Colocación de la malla electrosoldada. Vaciado y compactación del hormigón. Regleado y nivelación de la capa de compresión. Curado del hormigón.
Criterio de medición de proyecto: Superficie medida según documentación gráfica de Proyecto.
Criterio de medición de obra: Se medirá la superficie realmente ejecutada según especificaciones de Proyecto, sin deducir la superficie ocupada por los pilares situados dentro de su perímetro.

| Código | Ud | Descripción | Rendimiento | Precio | Importe |
|---|---|---|---|---|---|
| mt07cie010aa | m² | Módulos de polipropileno reciclado, para soleras y losas sanitarias ventiladas, sistema MODÌ, modelo MS 50 "EDING APS", de 58x58x5 cm, para sistema de moldaje perdido. (material) | 1.050 | 5.59 | 5.87 |
| mt07ame110ccb | m² | Malla electrosoldada sin economía de borde tipo C 131 de acero AT56-50H, separación 150x150 mm, con barras longitudinales de 5,0 mm de diámetro y barras transversales de 5,0 mm de diámetro, según NCh 218.Of77. (material) | 1.100 | 2.92 | 3.21 |
| mt08aaa010a | m³ | Agua. (material) | 0.011 | 0.93 | 0.01 |
| mt01arg000 | t | Arena cribada para hormigones preparados en obra. (material) | 0.036 | 7.18 | 0.26 |
| mt01arg001h | t | Árido grueso homogeneizado, de tamaño máximo 20 mm, para hormigones preparados en obra. (material) | 0.038 | 12.35 | 0.47 |
| mt08cem000 | kg | Cemento en sacos, para hormigón preparado en obra. (material) | 12.760 | 0.11 | 1.40 |
| mt07aco020g | Ud | Separador homologado para nervios en sitio en losas armadas en una dirección. (material) | 3.000 | 0.05 | 0.15 |
| mt16pea020b | m² | Panel rígido de poliestireno expandido, mecanizado lateral recto, de 20 mm de espesor, resistencia térmica 0,55 m²K/W, conductividad térmica 0,036 W/(mK), para junta de proyecto. (material) | 0.050 | 1.60 | 0.08 |
| op00sie010 |  | Sierra de calar. | 1.000 | 0.00 | 0.00 |
| op00amo010 |  | Amoladora o radial. | 1.000 | 0.00 | 0.00 |
| au00auh040 |  | Vibrador de hormigón, eléctrico. | 1.000 | 0.00 | 0.00 |
| mo019 | h | Maestro 1ª construcción. (mano de obra) | 0.116 | 6.29 | 0.73 |
| mo075 | h | Ayudante construcción. (mano de obra) | 0.116 | 4.42 | 0.51 |
| mo111 | h | Jornal construcción. (mano de obra) | 0.183 | 4.24 | 0.78 |
| mo110 | h | Jornal especializado de construcción. (mano de obra) | 0.067 | 4.33 | 0.29 |
| % | % | Costes directos complementarios | 2 % | 13.76 | 0.28 |
|  |  | Costes directos |  |  | 14.04 |
